# Valla de madera

- Propiedad del archivo: CYPE Ingenieros S.A.
- Formato: FIEBDC-3/2016
- Programa: Generador de precios de la construcción. CYPE Ingenieros, S.A.
- Fecha: 22/03/2024
- Divisa: EUR
- Costes indirectos: 3 %
- IVA: 21 %

## U Urbanización interior de la parcela

### UV Cerramientos exteriores

#### UVA Vallas de madera

**UVA010** m Valla de madera.
Valla de madera de pino tratada en autoclave con sales hidrosolubles, con clase de uso 4 según UNE-EN 335, formada por montantes rectangulares de 7x7 cm y 120 cm de altura separados 25 cm entre sí, arriostrados con rollizos torneados de 8 cm de diámetro y apoyados sobre base realizada con traviesas de 20x10 cm, fijada a la cimentación con tornillos estructurales de acero cincado.
Incluye: Replanteo y marcado de ejes. Corte y ensamble de las piezas. Colocación y fijación provisional de la valla. Aplomado y nivelación. Fijación definitiva de la valla.
Criterio de medición de proyecto: Longitud medida a ejes, según documentación gráfica de Proyecto.
Criterio de medición de obra: Se medirá, a ejes, la longitud realmente ejecutada según especificaciones de Proyecto.

| Código | Ud | Descripción | Rendimiento | Precio | Importe |
|---|---|---|---|---|---|
| mt18mva160a | m | Montante rectangular de madera de pino, de 7x7 cm, tratada en autoclave con sales hidrosolubles, con clase de uso 4 según UNE-EN 335. (material) | 4.8 | 3.66 | 17.568 |
| mt18bma010n | m | Traviesa de madera de pino, de 20x10 cm, tratada en autoclave con sales hidrosolubles, con clase de uso 4 según UNE-EN 335, para base de apoyo de valla de madera. (material) | 1 | 7.49 | 7.490 |
| mt18bma031a | m | Rollizo torneado de madera de pino tratada en autoclave con sales hidrosolubles, con clase de uso 4 según UNE-EN 335, de 8 cm de diámetro. (material) | 2 | 2.68 | 5.360 |
| mt07emr100aB | Ud | Tornillo estructural de acero cincado, con arandela, de 12 mm de diámetro y 160 mm de longitud, de cabeza hexagonal, para atornillar directamente sobre el taladro realizado en el hormigón. (material) | 3 | 6.39 | 19.170 |
| mo048 | h | Oficial 1ª montador de estructura de madera. (mano de obra) | 0.177 | 23.03 | 4.076 |
| mo095 | h | Ayudante montador de estructura de madera. (mano de obra) | 0.355 | 21.86 | 7.760 |
| % | % | Costes directos complementarios | 2 % | 61.424 | 1.228 |
|  |  | Costes directos |  |  | 62.652 |

Residuos:
- colocación: mt18mva160a; factor de residuo 0.0125656
- colocación: mt18bma010n; factor de residuo 0.00992418
- colocación: mt18bma031a; factor de residuo 0.013245

## Recursos

**mt18mva160a** m Montante rectangular de madera de pino
Datos técnicos: Coste energético 226.015 MJ; Emisión de CO2 -3.607 kg; Código LER 17 02 01; Masa del elemento 2.7 kg; Volumen 0.002455 m3
Residuos:
- embalaje: re170203 Plástico. (componente de residuo); rendimiento 0.002 kg; Código LER 17 02 03; Masa del elemento 1 kg; Volumen 0.001667 m3

**mt18bma010n** m Traviesa de madera de pino
Datos técnicos: Coste energético 682.250 MJ; Emisión de CO2 -20.778 kg; Código LER 17 02 01; Masa del elemento 11 kg; Volumen 0.01 m3
Residuos:
- embalaje: re170203 Plástico; rendimiento 0.003 kg

**mt18bma031a** m Rollizo torneado de madera de pino tratada en autoclave con sales hidrosolubles
Datos técnicos: Coste energético 173.804 MJ; Emisión de CO2 -5.282 kg; Código LER 17 02 01; Masa del elemento 2.8 kg; Volumen 0.002545 m3
Residuos:
- embalaje: re170203 Plástico; rendimiento 0.002 kg
