# Ensayo de microprobetas extraídas en obra

- Propiedad del archivo: CYPE Ingenieros S.A.
- Formato: FIEBDC-3/2016
- Programa: Generador de precios de la construcción. CYPE Ingenieros, S.A.
- Fecha: 22/03/2024
- Divisa: EUR
- Costes indirectos: 3 %
- IVA: 21 %

## X Control de calidad y ensayos

### XA Morteros, yesos, cales, escayolas y cementos

#### XAM Morteros

**XAM040** Ud Ensayo de microprobetas extraídas en obra.
Ensayo a realizar en laboratorio acreditado en el área técnica correspondiente, sobre una serie de ocho microprobetas de mortero de cemento endurecido, tomadas en obra según UNE-EN 1015-2, para la determinación de la resistencia a compresión simple según UNE-EN 1015-11. Incluso desplazamiento a obra e informe de resultados.
Incluye: Desplazamiento a obra. Toma de muestras. Realización de ensayos. Redacción de informe de los resultados de los ensayos realizados.
Criterio de medición de proyecto: Ensayo a realizar, según documentación del Plan de control de calidad.

| Código | Ud | Descripción | Rendimiento | Precio | Importe |
|---|---|---|---|---|---|
| mt49des010 | Ud | Repercusión de desplazamiento a obra para la toma de muestras. (material) | 1 | 0.74 | 0.740 |
| mt49moc020 | Ud | Toma en obra de muestras de mortero de cemento, cuyo peso no exceda de 50 kg, según UNE-EN 1015-2. (material) | 1 | 32.02 | 32.020 |
| mt49moc110 | Ud | Ensayo para determinar la resistencia a compresión simple de una muestra de mortero sobre una serie de ocho microprobetas de mortero endurecido de 20 mm de diámetro y 40 mm de longitud, previamente extraídas en obra mediante sonda rotativa, según UNE-EN 1015-11. (material) | 1 | 339.48 | 339.480 |
| mt49moc120 | Ud | Informe de resultados de los ensayos realizados sobre una muestra de mortero de cemento. (material) | 1 | 96.06 | 96.060 |
| % | % | Costes directos complementarios | 2 % | 468.300 | 9.366 |
|  |  | Costes directos |  |  | 477.666 |
