# Ensayo dinámico de barandilla

- Propiedad del archivo: CYPE Ingenieros S.A.
- Formato: FIEBDC-3/2016
- Programa: Generador de precios de la construcción. CYPE Ingenieros, S.A.
- Fecha: 10/06/2024
- Divisa: EUR
- Costes indirectos: 3 %
- IVA: 21 %

## X Control de calidad y ensayos

### XD Barandillas

#### XDB Barandillas

**XDB020** Ud Ensayo dinámico de barandilla.
Ensayo dinámico con cuerpo blando a realizar en obra, sobre una barandilla, para la determinación de las cargas dinámicas que resiste según UNE 85238. Incluso desplazamiento a obra e informe de resultados.
Incluye: Desplazamiento a obra. Realización de ensayos. Redacción de informe de los resultados de los ensayos realizados.
Criterio de medición de proyecto: Ensayo a realizar, según documentación del Plan de control de calidad.

| Código | Ud | Descripción | Rendimiento | Precio | Importe |
|---|---|---|---|---|---|
| mt49bar020 | Ud | Ensayo con cuerpo blando para determinar las cargas dinámicas que resiste una barandilla, según UNE 85238, incluso desplazamiento a obra e informe de resultados. (material) | 1 | 293.33 | 293.330 |
| % | % | Costes directos complementarios | 2 % | 293.330 | 5.867 |
|  |  | Costes directos |  |  | 299.197 |
