# Informe de resultados del ensayo a compresión de probetas testigo

- Propiedad del archivo: CYPE Ingenieros S.A.
- Formato: FIEBDC-3/2016
- Programa: Generador de precios de la construcción. CYPE Ingenieros, S.A.
- Fecha: 22/03/2024
- Divisa: EUR
- Costes indirectos: 3 %
- IVA: 21 %

## X Control de calidad y ensayos

### XE Estructuras de hormigón

#### XEI Ensayos informativos

**XEI095** Ud Informe de resultados del ensayo a compresión de probetas testigo.
Informe de los resultados del ensayo, realizado en laboratorio acreditado en el área técnica correspondiente, para determinar la resistencia a compresión de un hormigón endurecido mediante la extracción de probetas testigo, según UNE-EN 12504-1.
Incluye: Emisión del informe de resultados.
Criterio de medición de proyecto: Número de unidades previstas, según documentación del Plan de control de calidad.

| Código | Ud | Descripción | Rendimiento | Precio | Importe |
|---|---|---|---|---|---|
| mt49hoc020 | Ud | Informe de resultados de estudios de calidad en base a extracción de testigos de hormigón endurecido. (material) | 1 | 153.73 | 153.730 |
| % | % | Costes directos complementarios | 2 % | 153.730 | 3.075 |
|  |  | Costes directos |  |  | 156.805 |
