# Ensayo no destructivo: esclerómetro

- Propiedad del archivo: CYPE Ingenieros S.A.
- Formato: FIEBDC-3/2016
- Programa: Generador de precios de la construcción. CYPE Ingenieros, S.A.
- Fecha: 22/03/2024
- Divisa: EUR
- Costes indirectos: 3 %
- IVA: 21 %

## X Control de calidad y ensayos

### XE Estructuras de hormigón

#### XEI Ensayos informativos

**XEI110** Ud Ensayo no destructivo: esclerómetro.
Ensayo no destructivo consistente en la determinación del índice de rebote del hormigón en pilar, mediante el uso de esclerómetro, para tratar de relacionar la dureza superficial del hormigón con su resistencia a compresión. Incluso desplazamiento a obra.
Incluye: Desplazamiento a obra. Realización del ensayo.
Criterio de medición de proyecto: Ensayo a realizar, según documentación del Plan de control de calidad.

| Código | Ud | Descripción | Rendimiento | Precio | Importe |
|---|---|---|---|---|---|
| mt49hpa060b | Ud | Ensayo para determinar el índice de rebote del hormigón en un pilar, mediante el uso de esclerómetro, según UNE-EN 12504-2, incluso desplazamiento a obra. (material) | 1 | 7.6 | 7.600 |
| % | % | Costes directos complementarios | 2 % | 7.600 | 0.152 |
|  |  | Costes directos |  |  | 7.752 |
