# Protección contra proyección de partículas incandescentes, en trabajos de cerrajería

- Propiedad del archivo: CYPE Ingenieros S.A.
- Formato: FIEBDC-3/2016
- Programa: Generador de precios de la construcción. CYPE Ingenieros, S.A.
- Fecha: 22/03/2024
- Divisa: EUR
- Costes indirectos: 3 %
- IVA: 21 %

## Y Seguridad y salud

### YC Sistemas de protección colectiva

#### YCT Protección de zonas de trabajo

**YCT041** m² Protección contra proyección de partículas incandescentes, en trabajos de cerrajería.
Protección contra proyección de partículas incandescentes de zona de trabajo, en trabajos de cerrajería, compuesta por manta ignífuga de fibra de vidrio, amortizable en 3 usos y red de protección de poliamida de alta tenacidad, color blanco, con cuerda de red de calibre 4 mm, amortizable en 3 usos, sujeta mediante cuerda de atado de 13 mm de diámetro. Incluso flejes y clavos de acero para la sujeción de la cuerda a la losa de escalera y anclajes mecánicos de acero galvanizado para la sujeción de la cuerda al forjado.
Criterio de medición de proyecto: Superficie medida según Estudio o Estudio Básico de Seguridad y Salud.
Criterio de medición de obra: Se medirá la superficie realmente montada según especificaciones de Estudio o Estudio Básico de Seguridad y Salud.

| Código | Ud | Descripción | Rendimiento | Precio | Importe |
|---|---|---|---|---|---|
| mt50spi030 | m² | Manta ignífuga de fibra de vidrio. (material) | 0.367 | 37.44 | 13.740 |
| mt50spr015 | m² | Red vertical de protección, de poliamida de alta tenacidad, de color blanco. Cuerda de red de calibre 4 mm. Configuración de la red al rombo. (material) | 0.367 | 1.87 | 0.686 |
| mt50spr060 | m | Cuerda de atado según UNE-EN 1263-1, D=13 mm y carga de rotura superior a 30 kN. (material) | 0.133 | 0.4 | 0.053 |
| mt08eme051b | m | Fleje de acero galvanizado, de fijación. (material) | 0.1 | 0.29 | 0.029 |
| mt50spa101 | kg | Clavos de acero. (material) | 0.02 | 1.87 | 0.037 |
| mt50spd076 | Ud | Anclaje mecánico de expansión, de acero galvanizado, de 10 mm de diámetro, con cáncamo cerrado. (material) | 0.01 | 2.71 | 0.027 |
| mo119 | h | Oficial 1ª Seguridad y Salud. (mano de obra) | 0.1 | 22.13 | 2.213 |
| mo120 | h | Peón Seguridad y Salud. (mano de obra) | 0.1 | 20.78 | 2.078 |
| % | % | Costes directos complementarios | 2 % | 18.863 | 0.377 |
|  |  | Costes directos |  |  | 19.240 |

Residuos:
- colocación: mt50spr015; factor de residuo 1
- colocación: mt08eme051b Fleje de acero galvanizado, de fijación; factor de residuo 1
- colocación: mt50spa101 Clavos de acero; factor de residuo 0.0045

## Recursos

**mt50spr015** m² Red vertical de protección
Datos técnicos: Coste energético 34.199 MJ; Emisión de CO2 1.698 kg; Código LER 17 02 03; Masa del elemento 0.329 kg; Volumen 0.000548 m3
Residuos:
- embalaje: re170203 Plástico. (componente de residuo); rendimiento 0.024 kg; Código LER 17 02 03; Masa del elemento 1 kg; Volumen 0.001667 m3

**mt08eme051b** m Fleje de acero galvanizado, de fijación
Datos técnicos: Coste energético 3.93e-05 MJ; Emisión de CO2 2.04e-06 kg; Código LER 17 04 05; Masa del elemento 0.000004 kg

**mt50spa101** kg Clavos de acero
Datos técnicos: Coste energético 9.830 MJ; Emisión de CO2 0.510 kg; Código LER 17 04 05; Masa del elemento 1 kg; Volumen 0.000476 m3
