# Hora de charla para formación

- Propiedad del archivo: CYPE Ingenieros S.A.
- Formato: FIEBDC-3/2016
- Programa: Generador de precios de la construcción. CYPE Ingenieros, S.A.
- Fecha: 22/03/2024
- Divisa: EUR
- Costes indirectos: 3 %
- IVA: 21 %

## Y Seguridad y salud

### YF Formación

#### YFF Reuniones

**YFF020** Ud Hora de charla para formación.
Hora de charla para formación de Seguridad y Salud en el Trabajo, realizada por Técnico cualificado perteneciente a una empresa asesora en Seguridad y Prevención de Riesgos.
Criterio de valoración económica: El precio incluye la pérdida de horas de trabajo por parte de los trabajadores asistentes a la charla y considerando una media de seis personas.
Criterio de medición de proyecto: Número de unidades previstas, según Estudio o Estudio Básico de Seguridad y Salud.
Criterio de medición de obra: Se medirá el número de unidades realmente realizadas según especificaciones de Estudio o Estudio Básico de Seguridad y Salud.

| Código | Ud | Descripción | Rendimiento | Precio | Importe |
|---|---|---|---|---|---|
| mt50mas020 | Ud | Coste de la hora de charla para formación de Seguridad y Salud en el Trabajo, realizada por técnico cualificado. (material) | 1 | 113.59 | 113.590 |
| % | % | Costes directos complementarios | 2 % | 113.590 | 2.272 |
|  |  | Costes directos |  |  | 115.862 |
