# Traslado dentro del mismo edificio de mobiliario y equipamiento de puesto de trabajo

- Propiedad del archivo: CYPE INGENIEROS, S.A.
- Formato: FIEBDC-3/2002
- Divisa: EUR
- Costes indirectos: 3.00 %
- IVA: 21.00 %

## 0 Actuaciones previas

### 0M Equipamiento

#### 0MT Traslado y transporte

**0MT012** Ud Traslado dentro del mismo edificio de mobiliario y equipamiento de puesto de trabajo.
Desmontaje, traslado dentro del mismo edificio y acopio de mobiliario y equipamiento de puesto de trabajo formado por mesa con cajonera adosada e independiente, sillas, papelera, armario, ordenador, documentación, accesorios. Incluso embalaje, limpieza, retirada y carga de residuos con los medios adecuados.
Incluye: Trabajos de preparación. Desmontaje del equipamiento y posterior embalaje. Carga, transporte y descarga en su nueva ubicación. Limpieza y retirada de restos. Carga de restos sobre contenedor.
Criterio de medición de proyecto: Número de unidades previstas, según documentación gráfica de Proyecto.
Criterio de medición de obra: Se medirá el número de unidades realmente ejecutadas según especificaciones de Proyecto.

| Código | Ud | Descripción | Rendimiento | Precio | Importe |
|---|---|---|---|---|---|
| mo113 | h | Peón ordinario construcción. (mano de obra) | 1.062 | 20.78 | 22.07 |
| % | % | Costes directos complementarios | 2 % | 22.07 | 0.44 |
|  |  | Costes directos |  |  | 22.51 |
