# Retacado con ladrillo cerámico macizo y mortero expansivo, en recalce de cimentación

- Propiedad del archivo: CYPE INGENIEROS, S.A.
- Formato: FIEBDC-3/2002
- Divisa: EUR
- Costes indirectos: 3.00 %
- IVA: 21.00 %

## C Cimentaciones

### CZ Recalces

#### CZX Retacados

**CZX040** m³ Retacado con ladrillo cerámico macizo y mortero expansivo, en recalce de cimentación.
Retacado con ladrillo cerámico macizo colocado con mortero expansivo, sin retracción, de alta resistencia inicial, mediante la colocación de las piezas a rompejuntas hasta rellenar el espacio resultante entre la cimentación existente y la nueva cimentación, tras finalizar la fase de hormigonado durante los trabajos de recalce de cimentación, realizados por bataches, en fases sucesivas.
Incluye: Limpieza de la cara superior del recalce de la cimentación. Humectación de las superficies. Tendido de la capa de mortero y colocación de los ladrillos cerámicos. Retirada de escombros. Limpieza del elemento. Carga de escombros sobre camión o contenedor.
Criterio de medición de proyecto: Volumen medido según documentación gráfica de Proyecto.
Criterio de medición de obra: Se medirá el volumen realmente ejecutado según especificaciones de Proyecto.

| Código | Ud | Descripción | Rendimiento | Precio | Importe |
|---|---|---|---|---|---|
| mt09rec020 | kg | Mortero fluido a base de cemento, ligeramente expansivo (3% del volumen), para espesores comprendidos entre 10 y 30 mm, con 95 MPa de resistencia a flexotracción y 10 MPa de resistencia a compresión a 28 días, para retacados en recalces de cimentación. (material) | 531.000 | 0.61 | 323.91 |
| mt04lma010b | Ud | Ladrillo cerámico macizo de elaboración mecánica, para revestir, 25x12x5 cm, para uso en fábrica protegida (pieza P), densidad 2300 kg/m³, según UNE-EN 771-1. (material) | 502.959 | 0.51 | 256.51 |
| mo020 | h | Oficial 1ª construcción. (mano de obra) | 12.482 | 22.13 | 276.23 |
| mo113 | h | Peón ordinario construcción. (mano de obra) | 5.052 | 20.78 | 104.98 |
| % | % | Costes directos complementarios | 2 % | 961.63 | 19.23 |
|  |  | Costes directos |  |  | 980.86 |
