# Pie de pilar con apoyo articulado

- Propiedad del archivo: CYPE INGENIEROS, S.A.
- Formato: FIEBDC-3/2002
- Divisa: EUR
- Costes indirectos: 3.00 %
- IVA: 21.00 %

## E Estructuras

### EM Madera

#### EMM Elementos auxiliares para estructuras de madera

**EMM030** Ud Pie de pilar con apoyo articulado.
Pie de pilar inclinable, de acero UNE-EN 10025 S235JR, con protección Z275 frente a la corrosión, de 71x60 mm en la zona a conectar con el pilar, 100x100 mm en la conexión inferior y 5 mm de espesor, formando un apoyo articulado de 100 mm de altura para pilar de madera; fijado a la estructura portante de hormigón con 60 anclajes químicos estructurales mediante perforaciones, relleno de los orificios con inyección de resina de viniléster, libre de estireno, de dos componentes, y posterior inserción de varillas roscadas con tuercas y arandelas, de acero galvanizado calidad 5.8, según UNE-EN ISO 898-1, de 8 mm de diámetro y 110 mm de longitud; y fijado al pilar con 60 tornillos autoperforantes para madera, de 3,5 mm de diámetro y 40 mm de longitud, de acero galvanizado con revestimiento de cromo.
Incluye: Colocación y fijación provisional de los elementos de unión. Aplomado y nivelación. Reglajes de las piezas y ajuste definitivo de las uniones entre los diferentes componentes de la estructura.
Criterio de medición de proyecto: Número de unidades previstas, según documentación gráfica de Proyecto.
Criterio de medición de obra: Se medirá el número de unidades realmente ejecutadas según especificaciones de Proyecto.

| Código | Ud | Descripción | Rendimiento | Precio | Importe |
|---|---|---|---|---|---|
| mt07emr010a | Ud | Pie de pilar inclinable, de acero UNE-EN 10025 S235JR, con protección Z275 frente a la corrosión, de 71x60 mm en la zona a conectar con el pilar, 100x100 mm en la conexión inferior y 5 mm de espesor, para formación de apoyo articulado en pilar de madera, de 100 mm de altura. (material) | 1.000 | 41.51 | 41.51 |
| mt07emr113ac | Ud | Tornillo autoperforante para madera, de 3,5 mm de diámetro y 40 mm de longitud, de acero galvanizado con revestimiento de cromo. (material) | 60.000 | 0.05 | 3.00 |
| mt26aqr020aa | Ud | Anclaje compuesto por varilla roscada de acero galvanizado calidad 5.8, según UNE-EN ISO 898-1, de 8 mm de diámetro, y 110 mm de longitud, tuerca y arandela, para fijaciones sobre estructuras de hormigón. (material) | 60.000 | 0.16 | 9.60 |
| mt26pmr010a | Ud | Cartucho de resina de viniléster, libre de estireno, de dos componentes, de 300 ml, para aplicaciones estructurales. (material) | 1.307 | 25.03 | 32.71 |
| mo048 | h | Oficial 1ª montador de estructura de madera. (mano de obra) | 0.339 | 23.03 | 7.81 |
| mo095 | h | Ayudante montador de estructura de madera. (mano de obra) | 0.339 | 21.86 | 7.41 |
| % | % | Costes directos complementarios | 2 % | 102.04 | 2.04 |
|  |  | Costes directos |  |  | 104.08 |
