# Pie de pilar con apoyo fijo

- Propiedad del archivo: CYPE INGENIEROS, S.A.
- Formato: FIEBDC-3/2002
- Divisa: EUR
- Costes indirectos: 3.00 %
- IVA: 21.00 %

## E Estructuras

### EM Madera

#### EMM Elementos auxiliares para estructuras de madera

**EMM031** Ud Pie de pilar con apoyo fijo.
Pie de pilar en U para pilar circular, de acero UNE-EN 10025 S235JR, con protección Z275 frente a la corrosión, de 100 mm de diámetro mm en la zona a conectar con el pilar, perno de 20 mm de diámetro y 200 mm de longitud, embutido en el hormigón fresco y 3 mm de espesor; formando un apoyo fijo de 130 mm de altura para pilar de madera; y fijado al pilar con 60 tornillos autoperforantes para madera, de 3,5 mm de diámetro y 40 mm de longitud, de acero galvanizado con revestimiento de cromo.
Incluye: Colocación y fijación provisional de los elementos de unión. Aplomado y nivelación. Reglajes de las piezas y ajuste definitivo de las uniones entre los diferentes componentes de la estructura.
Criterio de medición de proyecto: Número de unidades previstas, según documentación gráfica de Proyecto.
Criterio de medición de obra: Se medirá el número de unidades realmente ejecutadas según especificaciones de Proyecto.

| Código | Ud | Descripción | Rendimiento | Precio | Importe |
|---|---|---|---|---|---|
| mt07emr012kjnae | Ud | Pie de pilar en U para pilar circular, de acero UNE-EN 10025 S235JR, con protección Z275 frente a la corrosión, de 100 mm de diámetro mm en la zona a conectar con el pilar, perno de 20 mm de diámetro y 200 mm de longitud, para embutir en el hormigón fresco y 3 mm de espesor; para formación de apoyo fijo en pilar de madera, de 130 mm de altura. (material) | 1.000 | 23.90 | 23.90 |
| mt07emr113ac | Ud | Tornillo autoperforante para madera, de 3,5 mm de diámetro y 40 mm de longitud, de acero galvanizado con revestimiento de cromo. (material) | 60.000 | 0.05 | 3.00 |
| mo048 | h | Oficial 1ª montador de estructura de madera. (mano de obra) | 0.271 | 23.03 | 6.24 |
| mo095 | h | Ayudante montador de estructura de madera. (mano de obra) | 0.271 | 21.86 | 5.92 |
| % | % | Costes directos complementarios | 2 % | 39.06 | 0.78 |
|  |  | Costes directos |  |  | 39.84 |
