# Cambio de disposición de elemento flectado en cubierta con cercha de madera

- Propiedad del archivo: CYPE INGENIEROS, S.A.
- Formato: FIEBDC-3/2002
- Divisa: EUR
- Costes indirectos: 3.00 %
- IVA: 21.00 %

## E Estructuras

### EM Madera

#### EMW Sustituciones

**EMW011** m Cambio de disposición de elemento flectado en cubierta con cercha de madera.
Cambio de disposición mediante un giro de 90° o 180°, de correa flectada de madera en buen estado de conservación, de 8x10 cm de sección, en cubierta con cercha de madera.
Incluye: Replanteo y marcado de ejes, en los puntos de unión con la cercha. Presentación de las piezas sobre la cercha. Colocación y nivelación. Fijación a la cercha.
Criterio de medición de proyecto: Longitud medida según documentación gráfica de Proyecto.
Criterio de medición de obra: Se medirá la longitud realmente ejecutada según especificaciones de Proyecto.

| Código | Ud | Descripción | Rendimiento | Precio | Importe |
|---|---|---|---|---|---|
| mt50spa101 | kg | Clavos de acero. (material) | 0.080 | 1.87 | 0.15 |
| mq09sie010 | h | Motosierra a gasolina, de 50 cm de espada y 2 kW de potencia. (maquinaria) | 0.028 | 3.36 | 0.09 |
| op00cla010 |  | Clavadora neumática. | 1.000 | 0.00 | 0.00 |
| op00cep010 |  | Garlopa. | 1.000 | 0.00 | 0.00 |
| op00tal010 |  | Taladro. | 1.000 | 0.00 | 0.00 |
| mo017 | h | Oficial 1ª carpintero. (mano de obra) | 0.106 | 22.45 | 2.38 |
| mo058 | h | Ayudante carpintero. (mano de obra) | 0.106 | 21.15 | 2.24 |
| mo077 | h | Ayudante construcción. (mano de obra) | 0.077 | 21.02 | 1.62 |
| mo113 | h | Peón ordinario construcción. (mano de obra) | 0.145 | 20.78 | 3.01 |
| % | % | Costes directos complementarios | 2 % | 9.49 | 0.19 |
|  |  | Costes directos |  |  | 9.68 |
