# Dintel de perfil de acero galvanizado, en fachada de dos hojas

- Propiedad del archivo: CYPE INGENIEROS, S.A.
- Formato: FIEBDC-3/2002
- Divisa: EUR
- Costes indirectos: 3.00 %
- IVA: 21.00 %

## F Fachadas y particiones

### FC Dinteles, cargaderos y cajones de persiana

#### FCA De acero

**FCA060** Ud Dintel de perfil de acero galvanizado, en fachada de dos hojas.
Dintel de perfil de acero galvanizado, de 10+4,8+9,5 cm de anchura, 14 cm de altura y 90 cm de longitud, apoyado sobre una capa de mortero de cemento, industrial, M-7,5, en fachada de dos hojas formada por hoja interior de entre 10 y 11,5 cm de espesor, cámara de aire de entre 5 y 6,5 cm de espesor y hoja exterior de hasta 12 cm de espesor. Incluso perfil de remate de PVC, color a elegir.
Incluye: Limpieza y preparación del plano de apoyo. Replanteo del nivel de apoyo del dintel. Colocación y fijación provisional del dintel. Aplomado y nivelación.
Criterio de medición de proyecto: Número de unidades previstas, según documentación gráfica de Proyecto.
Criterio de medición de obra: Se medirá el número de unidades realmente ejecutadas según especificaciones de Proyecto.

| Código | Ud | Descripción | Rendimiento | Precio | Importe |
|---|---|---|---|---|---|
| mt20dah040aa | Ud | Perfil de acero galvanizado, de 10+4,8+9,5 cm de anchura, 14 cm de altura y 90 cm de longitud, para fachada de dos hojas formada por hoja interior de entre 10 y 11,5 cm de espesor, cámara de aire de entre 5 y 6,5 cm de espesor y hoja exterior de hasta 12 cm de espesor. (material) | 1.000 | 24.29 | 24.29 |
| mt24pfg010 | m | Perfil de remate de PVC, color a elegir. (material) | 0.900 | 1.00 | 0.90 |
| mt08aaa010a | m³ | Agua. (material) | 0.006 | 1.50 | 0.01 |
| mt09mif010da | t | Mortero industrial para albañilería, de cemento, color gris, categoría M-7,5 (resistencia a compresión 7,5 N/mm²), suministrado en sacos, según UNE-EN 998-2. (material) | 0.002 | 56.97 | 0.11 |
| mo020 | h | Oficial 1ª construcción. (mano de obra) | 0.256 | 22.13 | 5.67 |
| mo113 | h | Peón ordinario construcción. (mano de obra) | 0.489 | 20.78 | 10.16 |
| % | % | Costes directos complementarios | 2 % | 41.14 | 0.82 |
|  |  | Costes directos |  |  | 41.96 |
