# Fachada ligera de panel simple nervado de GRC fotocatalítico, tipo lámina rigidizada

- Propiedad del archivo: CYPE INGENIEROS, S.A.
- Formato: FIEBDC-3/2002
- Divisa: EUR
- Costes indirectos: 3.00 %
- IVA: 21.00 %

## F Fachadas y particiones

### FL Fachadas ligeras

#### FLG De paneles de GRC

**FLG011** m² Fachada ligera de panel simple nervado de GRC fotocatalítico, tipo lámina rigidizada.
Fachada ligera de panel simple nervado de GRC fotocatalítico tipo lámina rigidizada, de 10 mm de espesor, 3 m de anchura máxima y 6 m² de superficie máxima, textura lisa, color blanco, con inclusión o delimitación de huecos; fijación de los paneles al forjado con elementos metálicos de conexión, fijados a su vez con tornillos M12 de acero cincado. Incluso imprimación, silicona neutra y cordón de espuma de polietileno expandido de celdas cerradas para el sellado de juntas.
Incluye: Replanteo de paneles y elementos de anclaje. Posicionado del panel en su lugar de colocación. Aplomo y apuntalamiento del panel. Fijación de los anclajes con tornillería. Resolución de puntos singulares. Repaso de paneles. Sellado de juntas.
Criterio de medición de proyecto: Superficie medida según documentación gráfica de Proyecto, sin duplicar esquinas ni encuentros, deduciendo los huecos de superficie mayor de 3 m².
Criterio de medición de obra: Se medirá la superficie realmente ejecutada según especificaciones de Proyecto, sin duplicar esquinas ni encuentros, deduciendo los huecos de superficie mayor de 3 m².

| Código | Ud | Descripción | Rendimiento | Precio | Importe |
|---|---|---|---|---|---|
| mt12pgi010ab | m² | Panel simple nervado de GRC fotocatalítico tipo lámina rigidizada, de 10 mm de espesor, 3 m de anchura máxima y 6 m² de superficie máxima, textura lisa, color blanco; con un perfil de acero cincado incorporado en la cara posterior, para la fijación mecánica del panel a los elementos metálicos de conexión; con el precio incrementado el 5% en concepto de piezas especiales para la resolución de puntos singulares. (material) | 1.000 | 119.70 | 119.70 |
| mt12pgg100a | Ud | Repercusión, por m² de fachada de panel de GRC, de piezas especiales y elementos metálicos para conexión entre paneles y entre paneles y elementos estructurales, tornillos M12, de acero cincado, con arandelas, para la fijación mecánica de los elementos de conexión al panel y al forjado, imprimación, silicona neutra y cordón de espuma de polietileno expandido de celdas cerradas para el sellado de juntas. (material) | 1.000 | 3.00 | 3.00 |
| mq07gte010c | h | Grúa autopropulsada de brazo telescópico con una capacidad de elevación de 30 t y 27 m de altura máxima de trabajo. (maquinaria) | 0.035 | 75.04 | 2.63 |
| op00tal010 |  | Taladro. | 1.000 | 0.00 | 0.00 |
| op00amo010 |  | Amoladora o radial. | 1.000 | 0.00 | 0.00 |
| mo050 | h | Oficial 1ª montador de paneles prefabricados de hormigón. (mano de obra) | 0.214 | 22.74 | 4.87 |
| mo097 | h | Ayudante montador de paneles prefabricados de hormigón. (mano de obra) | 0.214 | 21.02 | 4.50 |
| % | % | Costes directos complementarios | 2 % | 134.70 | 2.69 |
|  |  | Costes directos |  |  | 137.39 |
