# Cable eléctrico para baja tensión "PRYSMIAN GROUP"

- Propiedad del archivo: CYPE INGENIEROS, S.A.
- Formato: FIEBDC-3/2002
- Divisa: EUR
- Costes indirectos: 3.00 %
- IVA: 21.00 %

## I Instalaciones

### IE Eléctricas

#### IEH Cables

**IEH015** m Cable eléctrico para baja tensión "PRYSMIAN GROUP".
Cable eléctrico unipolar, Afumex Paneles Flex "PRYSMIAN", tipo H07Z-K, tensión nominal 450/750 V, con conductor de cobre recocido, flexible (clase 5), de 1x1,5 mm² de sección, aislamiento de poliolefina reticulada, de tipo Afumex EI 5, y con las siguientes características: no propagación de la llama, no propagación del incendio, libre de halógenos, reducida emisión de gases tóxicos, baja emisión de humos opacos, nula emisión de gases corrosivos y resistencia al frío.
Incluye: Tendido del cable. Conexionado. Comprobación de su correcto funcionamiento.
Criterio de medición de proyecto: Longitud medida según documentación gráfica de Proyecto.
Criterio de medición de obra: Se medirá la longitud realmente ejecutada según especificaciones de Proyecto.

| Código | Ud | Descripción | Rendimiento | Precio | Importe |
|---|---|---|---|---|---|
| mt35pry071g | m | Cable eléctrico unipolar, Afumex Paneles Flex "PRYSMIAN", tipo H07Z-K, tensión nominal 450/750 V, con conductor de cobre recocido, flexible (clase 5), de 1x1,5 mm² de sección, aislamiento de poliolefina reticulada, de tipo Afumex EI 5, y con las siguientes características: no propagación de la llama, no propagación del incendio, libre de halógenos, reducida emisión de gases tóxicos, baja emisión de humos opacos, nula emisión de gases corrosivos y resistencia al frío. Según UNE-EN 50525-3-41. (material) | 1.000 | 0.73 | 0.73 |
| mo003 | h | Oficial 1ª electricista. (mano de obra) | 0.016 | 22.74 | 0.36 |
| mo102 | h | Ayudante electricista. (mano de obra) | 0.016 | 20.98 | 0.34 |
| % | % | Costes directos complementarios | 2 % | 1.43 | 0.03 |
|  |  | Costes directos |  |  | 1.46 |
