# Interruptor combinado magnetotérmico-diferencial, modular, "GENERAL ELECTRIC"

- Propiedad del archivo: CYPE INGENIEROS, S.A.
- Formato: FIEBDC-3/2002
- Divisa: EUR
- Costes indirectos: 3.00 %
- IVA: 21.00 %

## I Instalaciones

### IE Eléctricas

#### IEX Aparamenta

**IEX072** Ud Interruptor combinado magnetotérmico-diferencial, modular, "GENERAL ELECTRIC".
Interruptor combinado magnetotérmico-diferencial, poder de corte 6 kA, curva C, bipolar (1P+N), sensibilidad 10 mA, clase AC, intensidad nominal 4 A, DP60C04/010 "GENERAL ELECTRIC", montaje sobre carril DIN. Totalmente montado, conexionado y probado.
Incluye: Montaje y conexionado del elemento.
Criterio de medición de proyecto: Número de unidades previstas, según documentación gráfica de Proyecto.
Criterio de medición de obra: Se medirá el número de unidades realmente ejecutadas según especificaciones de Proyecto.

| Código | Ud | Descripción | Rendimiento | Precio | Importe |
|---|---|---|---|---|---|
| mt35gee023aa | Ud | Interruptor combinado magnetotérmico-diferencial, poder de corte 6 kA, curva C, bipolar (1P+N), sensibilidad 10 mA, clase AC, intensidad nominal 4 A, DP60C04/010 "GENERAL ELECTRIC", montaje sobre carril DIN, según UNE-EN 61009-1. (material) | 1.000 | 356.15 | 356.15 |
| mo003 | h | Oficial 1ª electricista. (mano de obra) | 0.268 | 22.74 | 6.09 |
| % | % | Costes directos complementarios | 2 % | 362.24 | 7.24 |
|  |  | Costes directos |  |  | 369.48 |
