# Sellado de paso de cables de pequeñas o medianas dimensiones, con masilla intumescente

- Propiedad del archivo: CYPE INGENIEROS, S.A.
- Formato: FIEBDC-3/2002
- Divisa: EUR
- Costes indirectos: 3.00 %
- IVA: 21.00 %

## I Instalaciones

### IO Contra incendios

#### IOJ Protección pasiva contra incendios: instalaciones

**IOJ040** Ud Sellado de paso de cables de pequeñas o medianas dimensiones, con masilla intumescente.
Sellado de paso de cables con aislamiento, de diámetro exterior menor o igual de 21 mm, a través de una abertura de 100 cm², en muro de 15 cm de espesor, para protección pasiva contra incendios y garantizar la resistencia al fuego EI 120, con nódulos de lana de roca, de 45 kg/m³ de densidad como material de relleno, recubierto por ambas caras con una capa de 25 mm de espesor de masilla intumescente, color gris antracita.
Incluye: Limpieza y preparación del paramento. Inserción del material de relleno. Aplicación del sellador. Alisado con espátula. Limpieza final.
Criterio de medición de proyecto: Número de unidades previstas, según documentación gráfica de Proyecto.
Criterio de medición de obra: Se medirá el número de unidades realmente ejecutadas según especificaciones de Proyecto.

| Código | Ud | Descripción | Rendimiento | Precio | Importe |
|---|---|---|---|---|---|
| mt16lra011a | kg | Nódulos de lana de roca, de 45 kg/m³ de densidad, para relleno de hendiduras y juntas. (material) | 0.045 | 2.42 | 0.11 |
| mt41phi040a | Ud | Cartucho de 310 ml de masilla intumescente, color gris antracita, para sellado de juntas y aberturas. (material) | 1.611 | 21.24 | 34.22 |
| mo113 | h | Peón ordinario construcción. (mano de obra) | 0.324 | 20.78 | 6.73 |
| % | % | Costes directos complementarios | 2 % | 41.06 | 0.82 |
|  |  | Costes directos |  |  | 41.88 |
