# Sellado de paso de tubería combustible, con banda intumescente. Sistema "PROMAT"

- Propiedad del archivo: CYPE INGENIEROS, S.A.
- Formato: FIEBDC-3/2002
- Divisa: EUR
- Costes indirectos: 3.00 %
- IVA: 21.00 %

## I Instalaciones

### IO Contra incendios

#### IOJ Protección pasiva contra incendios: instalaciones

**IOJ162** m Sellado de paso de tubería combustible, con banda intumescente. Sistema "PROMAT".
Sellado de paso de tubería de PVC, de 50 mm de diámetro nominal exterior, y de entre 3 y 0,7 mm de espesor, en muro de 15 cm de espesor, para protección pasiva contra incendios y garantizar la resistencia al fuego EI 120, según UNE-EN 1366-3, formado por banda intumescente, Promastop-W "PROMAT", de 5 mm de espesor y 50 mm de anchura, por la cara inferior y masilla intumescente monocomponente, a base de resinas acrílicas, con propiedades ignífugas, Promaseal-A "PROMAT", color blanco, Euroclase D-s2, d0 de reacción al fuego, según UNE-EN 13501-1, apta para ser pintada.
Incluye: Limpieza y preparación del paramento. Inserción del material de relleno. Colocación de la banda alrededor del tubo. Inserción de la banda en la abertura. Sellado de la junta. Limpieza final.
Criterio de medición de proyecto: Número de unidades previstas, según documentación gráfica de Proyecto.
Criterio de medición de obra: Se medirá el número de unidades realmente ejecutadas según especificaciones de Proyecto.

| Código | Ud | Descripción | Rendimiento | Precio | Importe |
|---|---|---|---|---|---|
| mt41php030a | Ud | Cartucho de 310 ml de masilla intumescente monocomponente, a base de resinas acrílicas, con propiedades ignífugas, Promaseal-A "PROMAT", color blanco, Euroclase D-s2, d0 de reacción al fuego, según UNE-EN 13501-1, apta para ser pintada, clase Y1, según EOTA TR024. (material) | 0.219 | 7.13 | 1.56 |
| mt41php070a | Ud | Banda intumescente, Promastop-W "PROMAT", de 5 mm de espesor y 50 mm de anchura, suministrada en rollos de 18 m de longitud, clase X, según EOTA TR024. (material) | 0.029 | 175.03 | 5.08 |
| mo113 | h | Peón ordinario construcción. (mano de obra) | 0.184 | 20.78 | 3.82 |
| % | % | Costes directos complementarios | 2 % | 10.46 | 0.21 |
|  |  | Costes directos |  |  | 10.67 |
