# Válvula de aireación

- Propiedad del archivo: CYPE INGENIEROS, S.A.
- Formato: FIEBDC-3/2002
- Divisa: EUR
- Costes indirectos: 3.00 %
- IVA: 21.00 %

## I Instalaciones

### IS Evacuación de aguas

#### ISD Derivaciones individuales

**ISD007** Ud Válvula de aireación.
Válvula de ventilación de PVC, de 40 mm de diámetro, colocada mediante unión pegada con adhesivo. Incluso líquido limpiador y adhesivo para tubos y accesorios de PVC.
Incluye: Montaje, conexionado y comprobación de su correcto funcionamiento.
Criterio de medición de proyecto: Número de unidades previstas, según documentación gráfica de Proyecto.
Criterio de medición de obra: Se medirá el número de unidades realmente ejecutadas según especificaciones de Proyecto.

| Código | Ud | Descripción | Rendimiento | Precio | Importe |
|---|---|---|---|---|---|
| mt36vpn010a | Ud | Válvula de ventilación de PVC, de 40 mm de diámetro. (material) | 1.000 | 12.56 | 12.56 |
| mt11var009 | l | Líquido limpiador para pegado mediante adhesivo de tubos y accesorios de PVC. (material) | 0.004 | 37.60 | 0.15 |
| mt11var010 | l | Adhesivo para tubos y accesorios de PVC. (material) | 0.002 | 47.92 | 0.10 |
| mo008 | h | Oficial 1ª fontanero. (mano de obra) | 0.216 | 22.74 | 4.91 |
| mo107 | h | Ayudante fontanero. (mano de obra) | 0.216 | 20.98 | 4.53 |
| % | % | Costes directos complementarios | 2 % | 22.25 | 0.45 |
|  |  | Costes directos |  |  | 22.70 |
