# Conexión del colector suspendido a la acometida general de saneamiento

- Propiedad del archivo: CYPE INGENIEROS, S.A.
- Formato: FIEBDC-3/2002
- Divisa: EUR
- Costes indirectos: 3.00 %
- IVA: 21.00 %

## I Instalaciones

### IS Evacuación de aguas

#### ISS Colectores suspendidos

**ISS012** Ud Conexión del colector suspendido a la acometida general de saneamiento.
Conexión del colector suspendido a la acometida general de saneamiento, formada por tubería de PVC, serie B, de 2,5 m de longitud, de 200 mm de diámetro y 3,9 mm de espesor, unión pegada con adhesivo, con sifón en línea de PVC, color gris, registrable, con unión macho/hembra. Incluso líquido limpiador, adhesivo para tubos y accesorios de PVC, material auxiliar para montaje y sujeción a la obra, accesorios y piezas especiales.
Incluye: Replanteo. Presentación en seco de los tubos. Fijación del material auxiliar para montaje y sujeción a la obra. Montaje, conexionado y comprobación de su correcto funcionamiento. Realización de pruebas de servicio.
Criterio de medición de proyecto: Número de unidades previstas, según documentación gráfica de Proyecto.
Criterio de medición de obra: Se medirá el número de unidades realmente ejecutadas según especificaciones de Proyecto.

| Código | Ud | Descripción | Rendimiento | Precio | Importe |
|---|---|---|---|---|---|
| mt36tit400j | Ud | Material auxiliar para montaje y sujeción a la obra de las tuberías de PVC, serie B, de 200 mm de diámetro. (material) | 2.500 | 1.72 | 4.30 |
| mt36tit010ja | m | Tubo de PVC, serie B, de 200 mm de diámetro y 3,9 mm de espesor, según UNE-EN 1329-1. (material) | 2.500 | 11.46 | 28.65 |
| mt36tit012i | Ud | Codo 87°30' macho-hembra de PVC, de 200 mm de diámetro, según UNE-EN 1329-1. (material) | 2.000 | 18.75 | 37.50 |
| mt11var009 | l | Líquido limpiador para pegado mediante adhesivo de tubos y accesorios de PVC. (material) | 0.238 | 37.60 | 8.95 |
| mt11var010 | l | Adhesivo para tubos y accesorios de PVC. (material) | 0.190 | 47.92 | 9.10 |
| mt11var120h | Ud | Sifón en línea de PVC, color gris, registrable, con unión macho/hembra, de 200 mm de diámetro. (material) | 1.000 | 137.50 | 137.50 |
| op00ato010 |  | Atornillador. | 1.000 | 0.00 | 0.00 |
| op00mar010 |  | Martillo. | 1.000 | 0.00 | 0.00 |
| op00tal010 |  | Taladro. | 1.000 | 0.00 | 0.00 |
| mo008 | h | Oficial 1ª fontanero. (mano de obra) | 2.526 | 22.74 | 57.44 |
| mo107 | h | Ayudante fontanero. (mano de obra) | 2.078 | 20.98 | 43.60 |
| % | % | Costes directos complementarios | 2 % | 327.04 | 6.54 |
|  |  | Costes directos |  |  | 333.58 |
