# Carpintería exterior de acero

- Propiedad del archivo: CYPE INGENIEROS, S.A.
- Formato: FIEBDC-3/2002
- Divisa: EUR
- Costes indirectos: 3.00 %
- IVA: 21.00 %

## L Carpintería, cerrajería, vidrios y protecciones solares

### LC Carpintería

#### LCA De acero

**LCA035** Ud Carpintería exterior de acero.
Carpintería de acero S235JR, en ventana practicable de dos hojas de 120x120 cm, compuesta por cerco, hojas, herrajes de colgar y apertura, elementos de estanqueidad y accesorios homologados. Incluso premarco de acero, patillas de anclaje y silicona neutra para el sellado de las juntas perimetrales.
Incluye: Colocación de la carpintería. Ajuste final de las hojas. Sellado de juntas perimetrales. Realización de pruebas de servicio.
Criterio de medición de proyecto: Número de unidades previstas, según documentación gráfica de Proyecto.
Criterio de medición de obra: Se medirá el número de unidades realmente ejecutadas según especificaciones de Proyecto.

| Código | Ud | Descripción | Rendimiento | Precio | Importe |
|---|---|---|---|---|---|
| mt25pem020e | m | Premarco de tubo de acero galvanizado de 50x20x2 mm, ensamblado mediante escuadras y con patillas de anclaje para la fijación al paramento y tornillos para la fijación de la carpintería. (material) | 4.800 | 4.14 | 19.87 |
| mt26pfa015d | m² | Carpintería de acero UNE-EN 10025 S235JR para ventana practicable de dos hojas, con carril para persiana, con perfiles conformados en frío de 1,5 mm de espesor, acabado lacado, color a elegir, según UNE-EN 14351-1. Incluso junquillos para fijación del vidrio y herrajes de colgar y de seguridad. (material) | 1.512 | 291.73 | 441.10 |
| mt22www010b | Ud | Cartucho de 290 ml de sellador adhesivo monocomponente, neutro, superelástico, a base de polímero MS, color gris, con resistencia a la intemperie y a los rayos UV y elongación hasta rotura 750%. (material) | 0.816 | 5.29 | 4.32 |
| mt22www050b | Ud | Cartucho de 300 ml de silicona neutra oxímica, de elasticidad permanente y curado rápido, color gris, rango de temperatura de trabajo de -60 a 150°C, con resistencia a los rayos UV, dureza Shore A aproximada de 22, según UNE-EN ISO 868 y elongación a rotura >= 800%, según UNE-EN ISO 8339. (material) | 0.384 | 4.73 | 1.82 |
| op00ato010 |  | Atornillador. | 1.000 | 0.00 | 0.00 |
| op00tal010 |  | Taladro. | 1.000 | 0.00 | 0.00 |
| mo018 | h | Oficial 1ª cerrajero. (mano de obra) | 0.331 | 22.42 | 7.42 |
| mo059 | h | Ayudante cerrajero. (mano de obra) | 0.331 | 21.06 | 6.97 |
| % | % | Costes directos complementarios | 2 % | 481.50 | 9.63 |
|  |  | Costes directos |  |  | 491.13 |
