# Aislamiento térmico de base de muro, con vidrio celular

- Propiedad del archivo: CYPE INGENIEROS, S.A.
- Formato: FIEBDC-3/2002
- Divisa: EUR
- Costes indirectos: 3.00 %
- IVA: 21.00 %

## N Aislamientos e impermeabilizaciones

### NA Aislamientos térmicos

#### NAJ Puentes térmicos

**NAJ110** m Aislamiento térmico de base de muro, con vidrio celular.
Aislamiento térmico de base de muro, formado por banda de vidrio celular, de 100 mm de espesor y 240 mm de anchura, según UNE-EN 13167, resistencia a compresión >= 1600 kPa, resistencia térmica 0,2083 m²K/W, conductividad térmica 0,05 W/(mK) y Euroclase A1 de reacción al fuego según UNE-EN 13501-1, recibida con mortero de cemento, industrial, M-5.
Incluye: Limpieza y preparación de la superficie soporte. Replanteo de las piezas. Corte del aislante. Aplicación del mortero. Colocación del aislamiento.
Criterio de medición de proyecto: Superficie medida según documentación gráfica de Proyecto.
Criterio de medición de obra: Se medirá la superficie realmente ejecutada según especificaciones de Proyecto.

| Código | Ud | Descripción | Rendimiento | Precio | Importe |
|---|---|---|---|---|---|
| mt16pvi040r | m | Banda de vidrio celular, de 100 mm de espesor y 240 mm de anchura, según UNE-EN 13167, resistencia a compresión >= 1600 kPa, resistencia térmica 0,2083 m²K/W, conductividad térmica 0,05 W/(mK) y Euroclase A1 de reacción al fuego según UNE-EN 13501-1; para colocar en la base de muros. (material) | 1.000 | 85.20 | 85.20 |
| mt08aaa010a | m³ | Agua. (material) | 0.006 | 1.50 | 0.01 |
| mt09mif010ca | t | Mortero industrial para albañilería, de cemento, color gris, categoría M-5 (resistencia a compresión 5 N/mm²), suministrado en sacos, según UNE-EN 998-2. (material) | 0.004 | 53.48 | 0.21 |
| mo054 | h | Oficial 1ª montador de aislamientos. (mano de obra) | 0.142 | 22.74 | 3.23 |
| mo101 | h | Ayudante montador de aislamientos. (mano de obra) | 0.142 | 21.02 | 2.98 |
| % | % | Costes directos complementarios | 2 % | 91.63 | 1.83 |
|  |  | Costes directos |  |  | 93.46 |
