# Aislamiento térmico de frentes de forjado y pilares en fachada, con poliestireno extruido

- Propiedad del archivo: CYPE INGENIEROS, S.A.
- Formato: FIEBDC-3/2002
- Divisa: EUR
- Costes indirectos: 3.00 %
- IVA: 21.00 %

## N Aislamientos e impermeabilizaciones

### NA Aislamientos térmicos

#### NAJ Puentes térmicos

**NAJ010** m² Aislamiento térmico de frentes de forjado y pilares en fachada, con poliestireno extruido.
Aislamiento térmico de frentes de forjado y pilares embebidos en el espesor de la fachada, formado por panel rígido de poliestireno extruido, de superficie rugosa acanalada y mecanizado lateral machihembrado y recto, de 40 mm de espesor, resistencia a compresión >= 300 kPa, resistencia térmica 1,2 m²K/W, conductividad térmica 0,034 W/(mK), colocado a tope y clavado con puntas metálicas al encofrado de la estructura antes de hormigonar.
Incluye: Replanteo y corte del aislante. Fijación del aislante.
Criterio de medición de proyecto: Superficie medida según documentación gráfica de Proyecto.
Criterio de medición de obra: Se medirá la superficie realmente ejecutada según especificaciones de Proyecto.

| Código | Ud | Descripción | Rendimiento | Precio | Importe |
|---|---|---|---|---|---|
| mt16pxa010eaq | m² | Panel rígido de poliestireno extruido, según UNE-EN 13164, de superficie rugosa acanalada y mecanizado lateral machihembrado y recto, de 40 mm de espesor, resistencia a compresión >= 300 kPa, resistencia térmica 1,2 m²K/W, conductividad térmica 0,034 W/(mK), Euroclase E de reacción al fuego según UNE-EN 13501-1, con código de designación XPS-EN 13164-T2-CS(10/Y)300-DS(70,90)-DLT(2)5-WL(T)0,7-WD(V)3-FTCD1. (material) | 1.050 | 9.03 | 9.48 |
| mt08var070 | kg | Puntas metálicas de cabeza ancha. (material) | 0.150 | 7.90 | 1.19 |
| mo054 | h | Oficial 1ª montador de aislamientos. (mano de obra) | 0.164 | 22.74 | 3.73 |
| mo101 | h | Ayudante montador de aislamientos. (mano de obra) | 0.164 | 21.02 | 3.45 |
| % | % | Costes directos complementarios | 2 % | 17.85 | 0.36 |
|  |  | Costes directos |  |  | 18.21 |
