# Aislamiento térmico de frentes de forjado y pilares en fachada, con revestimiento de corcho

- Propiedad del archivo: CYPE INGENIEROS, S.A.
- Formato: FIEBDC-3/2002
- Divisa: EUR
- Costes indirectos: 3.00 %
- IVA: 21.00 %

## N Aislamientos e impermeabilizaciones

### NA Aislamientos térmicos

#### NAJ Puentes térmicos

**NAJ019** m² Aislamiento térmico de frentes de forjado y pilares en fachada, con revestimiento de corcho.
Aislamiento térmico de frentes de forjado y pilares embebidos en el espesor de la fachada, formado por dos capas de revestimiento de corcho reforzado con fibras de vidrio, de 2,4 mm de espesor total, aplicado manualmente.
Incluye: Preparación de la superficie soporte. Preparación del revestimiento. Aplicación del revestimiento.
Criterio de medición de proyecto: Superficie medida según documentación gráfica de Proyecto.
Criterio de medición de obra: Se medirá la superficie realmente ejecutada según especificaciones de Proyecto.

| Código | Ud | Descripción | Rendimiento | Precio | Importe |
|---|---|---|---|---|---|
| mt28rsu030b | kg | Revestimiento de corcho reforzado con fibras de vidrio, para uso en interiores o en exteriores, a base de copolímeros acrílicos, corcho y fibras de vidrio, conductividad térmica 0,059 W/(mK), densidad 1060 kg/m³, transpirable, permeable al vapor de agua; según UNE-EN 1504-2. (material) | 2.880 | 7.43 | 21.40 |
| op00tal020 |  | Taladro con batidora. | 1.000 | 0.00 | 0.00 |
| mo039 | h | Oficial 1ª revocador. (mano de obra) | 0.197 | 22.13 | 4.36 |
| mo111 | h | Peón especializado revocador. (mano de obra) | 0.109 | 21.46 | 2.34 |
| % | % | Costes directos complementarios | 2 % | 28.10 | 0.56 |
|  |  | Costes directos |  |  | 28.66 |
