# Drenaje de muro de hormigón en contacto con el terreno, parcialmente estanco, por su cara interior, con láminas nodulares

- Propiedad del archivo: CYPE INGENIEROS, S.A.
- Formato: FIEBDC-3/2002
- Divisa: EUR
- Costes indirectos: 3.00 %
- IVA: 21.00 %

## N Aislamientos e impermeabilizaciones

### ND Drenajes

#### NDM Muros en contacto con el terreno

**NDM100** m² Drenaje de muro de hormigón en contacto con el terreno, parcialmente estanco, por su cara interior, con láminas nodulares.
Drenaje de muro de hormigón en contacto con el terreno, parcialmente estanco, por su cara interior, con lámina drenante nodular, con nódulos de 8 mm de altura, con malla incorporada de polietileno de alta densidad (PEAD/HDPE), resistencia a la compresión 70 kN/m², capacidad de drenaje 5 l/(s·m) y masa nominal 0,5 kg/m². Colocación en obra: con solapes, con los nódulos contra el muro, con tacos de expansión de polipropileno con espiga roscada (10 ud/m²). Incluso masilla elastómera monocomponente, para el sellado de orificios y banda autoadhesiva para estanqueización de solapes en láminas drenantes.
Criterio de valoración económica: El precio no incluye el revestimiento ni el perfil de ventilación.
Incluye: Corte y colocación de la lámina nodular. Sellado de los orificios. Colocación de la banda.
Criterio de medición de proyecto: Superficie medida según documentación gráfica de Proyecto.
Criterio de medición de obra: Se medirá la superficie realmente ejecutada según especificaciones de Proyecto.

| Código | Ud | Descripción | Rendimiento | Precio | Importe |
|---|---|---|---|---|---|
| mt15bas340a | Ud | Taco de expansión de polipropileno con espiga roscada. (material) | 10.000 | 0.11 | 1.10 |
| mt15bas330a | m² | Lámina drenante nodular, con nódulos de 8 mm de altura, con malla incorporada de polietileno de alta densidad (PEAD/HDPE), resistencia a la compresión 70 kN/m², capacidad de drenaje 5 l/(s·m) y masa nominal 0,5 kg/m². (material) | 1.100 | 7.34 | 8.07 |
| mt15bas030a | Ud | Cartucho de masilla elastómera monocomponente a base de poliuretano, de color blanco, de 600 ml, tipo F-25 HM según UNE-EN ISO 11600, de alta adherencia y de endurecimiento rápido, con elevadas propiedades elásticas, resistencia a la intemperie, al envejecimiento y a los rayos UV, apta para estar en contacto con agua potable, dureza Shore A aproximada de 35 y alargamiento en rotura > 600%, según UNE-EN ISO 11600. (material) | 0.400 | 6.38 | 2.55 |
| mt14baa010a | m | Banda autoadhesiva para estanqueización de solapes en láminas drenantes. (material) | 0.090 | 1.45 | 0.13 |
| mo032 | h | Oficial 1ª aplicador de productos impermeabilizantes. (mano de obra) | 0.183 | 22.13 | 4.05 |
| mo070 | h | Ayudante aplicador de productos impermeabilizantes. (mano de obra) | 0.183 | 21.02 | 3.85 |
| % | % | Costes directos complementarios | 2 % | 19.75 | 0.40 |
|  |  | Costes directos |  |  | 20.15 |
