# Limpieza de canalón en cubierta inclinada

- Propiedad del archivo: CYPE INGENIEROS, S.A.
- Formato: FIEBDC-3/2002
- Divisa: EUR
- Costes indirectos: 3.00 %
- IVA: 21.00 %

## Q Cubiertas

### QT Inclinadas

#### QTK Preparación del soporte

**QTK010** m Limpieza de canalón en cubierta inclinada.
Limpieza de canalón en cubierta inclinada, retirando la suciedad acumulada (escombros, nidos, hojas, etc.), con medios manuales.
Incluye: Limpieza del elemento. Desatasco de bajantes. Retirada y acopio de escombros. Carga de escombros sobre camión o contenedor.
Criterio de medición de proyecto: Longitud medida según documentación gráfica de Proyecto.
Criterio de medición de obra: Se medirá la longitud realmente ejecutada según especificaciones de Proyecto.

| Código | Ud | Descripción | Rendimiento | Precio | Importe |
|---|---|---|---|---|---|
| mo113 | h | Peón ordinario construcción. (mano de obra) | 0.274 | 20.78 | 5.69 |
| % | % | Costes directos complementarios | 2 % | 5.69 | 0.11 |
|  |  | Costes directos |  |  | 5.80 |
