# Sistema Onduline BT DRS "ONDULINE" de impermeabilización de cubierta inclinada

- Propiedad del archivo: CYPE INGENIEROS, S.A.
- Formato: FIEBDC-3/2002
- Divisa: EUR
- Costes indirectos: 3.00 %
- IVA: 21.00 %

## Q Cubiertas

### QT Inclinadas

#### QTX Sistemas de tejados

**QTX140** m² Sistema Onduline BT DRS "ONDULINE" de impermeabilización de cubierta inclinada.
Sistema Onduline BT DRS "ONDULINE" de impermeabilización de cubierta inclinada, sobre soporte continuo de hormigón, compuesto por: IMPERMEABILIZACIÓN: placa bajo teja, asfáltica DRS, BT-200 "ONDULINE", fijada al soporte con clavos, Cabeza de PVC "ONDULINE"; COBERTURA: tejas cerámicas curvas, acabado con engobe color rojo, 40,8x15x11,6 cm, fijadas con espuma de poliuretano, Ondufoam "ONDULINE" y ganchos "ONDULINE".
Criterio de valoración económica: El precio no incluye la superficie soporte ni los puntos singulares y las piezas especiales de la cobertura.
Incluye: Limpieza de la superficie soporte. Colocación y fijación de la placa bajo teja. Sellado de juntas. Fijación de las tejas con espuma.
Criterio de medición de proyecto: Superficie del faldón medida en verdadera magnitud, según documentación gráfica de Proyecto.
Criterio de medición de obra: Se medirá, en verdadera magnitud, la superficie realmente ejecutada según especificaciones de Proyecto.

| Código | Ud | Descripción | Rendimiento | Precio | Importe |
|---|---|---|---|---|---|
| mt13bto010te | m² | Placa bajo teja, asfáltica DRS (doble capa protectora de resina y solape de seguridad), BT-200 "ONDULINE", armada con fibras minerales y vegetales más resina, de 2000 mm de longitud, 1050 mm de anchura y 2,4 mm de espesor, según UNE-EN 534. (material) | 1.250 | 7.91 | 9.89 |
| mt13lpo032f | Ud | Clavo, Cabeza de PVC "ONDULINE", para fijación sobre panel sándwich. (material) | 3.000 | 0.07 | 0.21 |
| mt13tac050a | Ud | Teja cerámica curva, acabado con engobe color rojo, 40,8x15x11,6 cm, según UNE-EN 1304. (material) | 36.600 | 0.88 | 32.21 |
| mt13bto040 | Ud | Gancho "ONDULINE", para sujeción de tejas a placa bajo teja. (material) | 8.000 | 0.27 | 2.16 |
| mt13bto035a | Ud | Aerosol de 750 cm³ de espuma de poliuretano monocomponente, Ondufoam "ONDULINE". (material) | 0.250 | 6.85 | 1.71 |
| mo011 | h | Oficial 1ª montador. (mano de obra) | 0.766 | 22.74 | 17.42 |
| mo080 | h | Ayudante montador. (mano de obra) | 0.766 | 21.02 | 16.10 |
| % | % | Costes directos complementarios | 2 % | 79.70 | 1.59 |
|  |  | Costes directos |  |  | 81.29 |
