# Remate de cubierta "PROJAR" con perfil

- Propiedad del archivo: CYPE INGENIEROS, S.A.
- Formato: FIEBDC-3/2002
- Divisa: EUR
- Costes indirectos: 3.00 %
- IVA: 21.00 %

## Q Cubiertas

### QV Sistemas de cubiertas verdes

#### QVR Remates

**QVR020** m Remate de cubierta "PROJAR" con perfil.
Remate de alero de cubierta inclinada "PROJAR", con perfil angular telescópico de aluminio, modelo TEG-AL-8/12-TK "PROJAR", de 80x120 mm, con ranuras en el ala horizontal y en el ala vertical para permitir el paso del agua procedente de la cubierta y perfiles de retención de acero galvanizado en caliente, modelo ANGLE-80 "PROJAR", de 80 mm de altura, para contrarrestar el empuje provocado por el deslizamiento de las capas de la cubierta, con un rendimiento de 2 ud/m; fijados mecánicamente al soporte estructural de la cubierta. Incluso pieza de PVC para la desolidarización de la unión entre materiales y tornillos, de 6 mm de diámetro y 100 mm de longitud, para la fijación de placas metálicas perforadas.
Incluye: Limpieza y preparación de la superficie soporte. Replanteo y marcado de los puntos de fijación del perfil de retención. Replanteo del perfil perimetral. Fijación del perfil de retención. Corte y colocación del perfil perimetral.
Criterio de medición de proyecto: Longitud medida según documentación gráfica de Proyecto.
Criterio de medición de obra: Se medirá la longitud realmente ejecutada según especificaciones de Proyecto.

| Código | Ud | Descripción | Rendimiento | Precio | Importe |
|---|---|---|---|---|---|
| mt14lbp130a | m | Perfil angular telescópico de aluminio, modelo TEG-AL-8/12-TK "PROJAR", de 80x120 mm, con ranuras en el ala horizontal y en el ala vertical para permitir el paso del agua procedente de la cubierta, suministrado en barras de 2 m de longitud. (material) | 1.000 | 20.24 | 20.24 |
| mt14lbp140a | Ud | Perfil de retención de acero galvanizado en caliente, modelo ANGLE-80 "PROJAR", de 80 mm de altura; incluso pieza de PVC para la desolidarización de la unión entre materiales. (material) | 2.000 | 82.30 | 164.60 |
| mt07emr112bg | Ud | Tornillo de acero galvanizado con revestimiento antifricción, de 6 mm de diámetro y 100 mm de longitud, para la fijación de placas metálicas perforadas. (material) | 8.000 | 0.42 | 3.36 |
| op00ato010 |  | Atornillador. | 1.000 | 0.00 | 0.00 |
| mo020 | h | Oficial 1ª construcción. (mano de obra) | 0.401 | 22.13 | 8.87 |
| mo077 | h | Ayudante construcción. (mano de obra) | 0.401 | 21.02 | 8.43 |
| % | % | Costes directos complementarios | 2 % | 205.50 | 4.11 |
|  |  | Costes directos |  |  | 209.61 |
