# Tratamiento de acabado superficial en obra de pavimento interior de terrazo

- Propiedad del archivo: CYPE INGENIEROS, S.A.
- Formato: FIEBDC-3/2002
- Divisa: EUR
- Costes indirectos: 3.00 %
- IVA: 21.00 %

## R Revestimientos y trasdosados

### RS Pavimentos

#### RSC De terrazo

**RSC030** m² Tratamiento de acabado superficial en obra de pavimento interior de terrazo.
Pulido y abrillantado mecánicos en obra de pavimento interior de terrazo, mediante extendido de lechada coloreada con la misma tonalidad de las baldosas; desbastado o rebaje, con una muela basta entre 36 y 60, según el tipo de terrazo y el estado en que se encuentre el suelo; planificado o pulido basto, con abrasivo de grano entre 80 y 120; extendido de una nueva lechada de las mismas características que la primera; planificado o pulido basto, con abrasivo de grano entre 80 y 120; y abrillantado con muelas de 400 o superior, previa aplicación de líquido cristalizador.
Incluye: Preparación y extendido de la lechada. Desbastado o rebaje. Planificado o pulido basto. Extendido de nueva lechada. Afinado. Repaso de los rincones de difícil acceso, con pulidora de mano o fija. Lavado del pavimento. Evacuación de las aguas sucias. Protección del pavimento. Aplicación del líquido cristalizador. Abrillantado. Retirada y acopio de los restos generados. Carga de los restos generados sobre camión o contenedor.
Criterio de medición de proyecto: Superficie medida según documentación gráfica de Proyecto.
Criterio de medición de obra: Se medirá la superficie realmente ejecutada según especificaciones de Proyecto.

| Código | Ud | Descripción | Rendimiento | Precio | Importe |
|---|---|---|---|---|---|
| mt18btl100a | kg | Lechada coloreada con la misma tonalidad de las baldosas, para pavimento de terrazo. (material) | 1.250 | 1.15 | 1.44 |
| mt18tsm110a | l | Líquido cristalizador, de color blanco, con pH de 2,5, para tratamiento superficial de cristalizado y abrillantado, en pavimentos de piedra natural o de terrazo. (material) | 0.125 | 20.37 | 2.55 |
| mq08war150 | h | Pulidora para pavimentos de piedra natural o de terrazo, compuesta por platos giratorios a los que se acoplan una serie de muelas abrasivas, refrigeradas con agua. (maquinaria) | 0.255 | 4.65 | 1.19 |
| mq08war155 | h | Abrillantadora para el cristalizado o el abrillantado de pavimentos de piedra natural o de terrazo, con plato de lana de acero o esponja sintética. (maquinaria) | 0.139 | 2.41 | 0.33 |
| op00lij010 |  | Lijadora-pulidora. | 1.000 | 0.00 | 0.00 |
| mo037 | h | Oficial 1ª pulidor de pavimentos. (mano de obra) | 0.416 | 22.13 | 9.21 |
| mo075 | h | Ayudante pulidor de pavimentos. (mano de obra) | 0.059 | 21.02 | 1.24 |
| % | % | Costes directos complementarios | 2 % | 15.96 | 0.32 |
|  |  | Costes directos |  |  | 16.28 |
