# Reparación de pavimento industrial en zonas localizadas, con mortero de cemento "WEBER"

- Propiedad del archivo: CYPE INGENIEROS, S.A.
- Formato: FIEBDC-3/2002
- Divisa: EUR
- Costes indirectos: 3.00 %
- IVA: 21.00 %

## R Revestimientos y trasdosados

### RS Pavimentos

#### RSI Sistemas de pavimentos industriales y decorativos

**RSI500** m² Reparación de pavimento industrial en zonas localizadas, con mortero de cemento "WEBER".
Reparación de pavimento industrial en zonas localizadas, de áreas de tráfico rodado intenso, en exteriores, con capa de mortero de cemento de fraguado rápido Weberfloor 4045 "WEBER", CT - C30 - F7 según UNE-EN 13813, de 10 mm de espesor, previa aplicación de imprimación reguladora de la absorción, Weberprim TP05 "WEBER".
Criterio de valoración económica: El precio no incluye la preparación de la superficie soporte ni el revestimiento.
Incluye: Aplicación de la imprimación. Aplicación de la capa de mortero.
Criterio de medición de proyecto: Superficie medida en proyección horizontal, según documentación gráfica de Proyecto.
Criterio de medición de obra: Se medirá, en proyección horizontal, la superficie realmente ejecutada según especificaciones de Proyecto.

| Código | Ud | Descripción | Rendimiento | Precio | Importe |
|---|---|---|---|---|---|
| mt09moc005c | kg | Imprimación reguladora de la absorción, Weberprim TP05 "WEBER", para la fijación de soportes disgregables y mejorar la adherencia de los soportes absorbentes. (material) | 0.200 | 8.22 | 1.64 |
| mt09moc110a | kg | Mortero de cemento de fraguado rápido Weberfloor 4045 "WEBER", CT - C30 - F7 según UNE-EN 13813, compuesto por ligantes hidráulicos, resinas poliméricas, áridos silíceos y aditivos orgánicos e inorgánicos, para espesores de 1 a 50 mm. (material) | 16.000 | 2.17 | 34.72 |
| mo031 | h | Oficial 1ª aplicador de mortero autonivelante. (mano de obra) | 0.546 | 22.13 | 12.08 |
| mo069 | h | Ayudante aplicador de mortero autonivelante. (mano de obra) | 0.546 | 21.02 | 11.48 |
| % | % | Costes directos complementarios | 2 % | 59.92 | 1.20 |
|  |  | Costes directos |  |  | 61.12 |
