# Fresado mecánico de suelo de hormigón

- Propiedad del archivo: CYPE INGENIEROS, S.A.
- Formato: FIEBDC-3/2002
- Divisa: EUR
- Costes indirectos: 3.00 %
- IVA: 21.00 %

## R Revestimientos y trasdosados

### RS Pavimentos

#### RSK Preparación de la superficie

**RSK052** m² Fresado mecánico de suelo de hormigón.
Preparación de suelo de hormigón mediante fresado mecánico, obteniendo una rugosidad de aproximadamente 4 mm en forma de estrías paralelas, eliminando las capas antiguas, lechadas superficiales, pinturas o cualquier otro tipo de grasa o suciedad, para la posterior aplicación de un revestimiento (no incluido en este precio). Incluso limpieza y recogida del polvo y de los restos generados mediante aspirado mecánico, acopio, retirada y carga sobre camión o contenedor.
Incluye: Fresado mecánico del hormigón. Limpieza de la superficie soporte. Retirada y acopio de los restos generados. Carga de los restos generados sobre camión o contenedor.
Criterio de medición de proyecto: Superficie medida según documentación gráfica de Proyecto.
Criterio de medición de obra: Se medirá la superficie realmente ejecutada según especificaciones de Proyecto, sin deducir la superficie ocupada por los pilares situados dentro de su perímetro.

| Código | Ud | Descripción | Rendimiento | Precio | Importe |
|---|---|---|---|---|---|
| mq06fre010 | h | Equipo de fresado manual para pavimento de hormigón, con sistema de aspiración. (maquinaria) | 0.162 | 6.33 | 1.03 |
| mq08gel010k | h | Grupo electrógeno insonorizado, trifásico, de 45 kVA de potencia. (maquinaria) | 0.162 | 5.38 | 0.87 |
| mo020 | h | Oficial 1ª construcción. (mano de obra) | 0.166 | 22.13 | 3.67 |
| mo112 | h | Peón especializado construcción. (mano de obra) | 0.166 | 21.12 | 3.51 |
| mo113 | h | Peón ordinario construcción. (mano de obra) | 0.083 | 20.78 | 1.72 |
| % | % | Costes directos complementarios | 2 % | 10.80 | 0.22 |
|  |  | Costes directos |  |  | 11.02 |
