# Electrobomba sumergible

- Propiedad del archivo: CYPE INGENIEROS, S.A.
- Formato: FIEBDC-3/2002
- Divisa: EUR
- Costes indirectos: 3.00 %
- IVA: 21.00 %

## U Urbanización interior de la parcela

### UG Acumulación y gestión de aguas pluviales

#### UGS Sistemas de conducción de agua

**UGS020** Ud Electrobomba sumergible.
Electrobomba sumergible de acero inoxidable, caudal máximo 250 l/min, altura máxima de impulsión 10 m, con motor, de 0,9 kW, alimentación a 220/240 V y 50-60 Hz, con regulador de nivel incorporado y cable eléctrico de conexión de 10 metros con enchufe tipo shuko.
Incluye: Replanteo. Colocación. Conexionado y comprobación de su correcto funcionamiento.
Criterio de medición de proyecto: Número de unidades previstas, según documentación gráfica de Proyecto.
Criterio de medición de obra: Se medirá el número de unidades realmente ejecutadas según especificaciones de Proyecto.

| Código | Ud | Descripción | Rendimiento | Precio | Importe |
|---|---|---|---|---|---|
| mt37eqp040a | Ud | Electrobomba sumergible de acero inoxidable, caudal máximo 250 l/min, altura máxima de impulsión 10 m, con motor, de 0,9 kW, alimentación a 220/240 V y 50-60 Hz, con regulador de nivel incorporado y cable eléctrico de conexión de 10 metros con enchufe tipo shuko. (material) | 1.000 | 375.15 | 375.15 |
| mo008 | h | Oficial 1ª fontanero. (mano de obra) | 0.877 | 22.74 | 19.94 |
| mo107 | h | Ayudante fontanero. (mano de obra) | 0.877 | 20.98 | 18.40 |
| % | % | Costes directos complementarios | 2 % | 413.49 | 8.27 |
|  |  | Costes directos |  |  | 421.76 |
