# Separador de grasas de acero inoxidable

- Propiedad del archivo: CYPE INGENIEROS, S.A.
- Formato: FIEBDC-3/2002
- Divisa: EUR
- Costes indirectos: 3.00 %
- IVA: 21.00 %

## U Urbanización interior de la parcela

### US Depuración de aguas residuales domésticas

#### USA Accesorios

**USA020** Ud Separador de grasas de acero inoxidable.
Separador de grasas de acero inoxidable AISI 304, de 61 litros, de 0,75 litros/s de caudal máximo de aguas grises y de 500x350x350 mm, con tapa, cesta de desbaste extraíble, llave de vaciado, boca de entrada y boca de salida de 48 mm de diámetro.
Incluye: Replanteo. Colocación. Conexionado y comprobación de su correcto funcionamiento.
Criterio de medición de proyecto: Número de unidades previstas, según documentación gráfica de Proyecto.
Criterio de medición de obra: Se medirá el número de unidades realmente ejecutadas según especificaciones de Proyecto.

| Código | Ud | Descripción | Rendimiento | Precio | Importe |
|---|---|---|---|---|---|
| mt46fgp100a | Ud | Separador de grasas de acero inoxidable AISI 304, de 61 litros, de 0,75 litros/s de caudal máximo de aguas grises y de 500x350x350 mm, con tapa, cesta de desbaste extraíble, llave de vaciado, boca de entrada y boca de salida de 48 mm de diámetro, para instalación bajo encimera. (material) | 1.000 | 1269.10 | 1269.10 |
| mo008 | h | Oficial 1ª fontanero. (mano de obra) | 0.560 | 22.74 | 12.73 |
| mo107 | h | Ayudante fontanero. (mano de obra) | 0.560 | 20.98 | 11.75 |
| % | % | Costes directos complementarios | 2 % | 1293.58 | 25.87 |
|  |  | Costes directos |  |  | 1319.45 |
