# Incorporación de celosía de lamas de aluminio, sistema "CORTIZO"

- Propiedad del archivo: CYPE INGENIEROS, S.A.
- Formato: FIEBDC-3/2002
- Divisa: EUR
- Costes indirectos: 3.00 %
- IVA: 21.00 %

## Z Rehabilitación energética

### ZB Cerramientos verticales: sustitución o mejora de huecos de fachada

#### ZBZ Protección solar: celosías

**ZBZ031** m² Incorporación de celosía de lamas de aluminio, sistema "CORTIZO".
Rehabilitación energética de edificio mediante la incorporación de celosía fija con lamas orientables de aluminio, de 120 mm de anchura, acabado lacado "CORTIZO", colocadas sobre subestructura compuesta por perfiles montantes de aluminio, ejes de pivotación, elementos para fijación de las lamas realizados con chapa de aluminio de entre 3 y 6 mm de espesor y marco. Incluso pletinas para fijación mediante atornillado en obra de fábrica con tacos de nylon y tornillos de acero, herrajes especiales de apertura y cierre de las lamas.
Incluye: Replanteo. Presentación y nivelación. Resolución de las uniones de la subestructura a los paramentos. Montaje de elementos complementarios.
Criterio de medición de proyecto: Superficie medida según documentación gráfica de Proyecto, deduciendo los huecos de superficie mayor de 3 m².
Criterio de medición de obra: Se medirá la superficie realmente ejecutada según especificaciones de Proyecto, deduciendo los huecos de superficie mayor de 3 m².

| Código | Ud | Descripción | Rendimiento | Precio | Importe |
|---|---|---|---|---|---|
| mt26aaa033a | Ud | Anclaje mecánico con taco de nylon y tornillo de acero galvanizado, de cabeza avellanada. (material) | 4.000 | 0.29 | 1.16 |
| mt25dcl010Qa | m² | Celosía fija, "CORTIZO", formada por una estructura portante de montantes de aluminio sobre la que se fijan, mediante anclajes especiales, lamas orientables de aluminio, de 120 mm de ancho, acabado lacado. (material) | 1.000 | 274.78 | 274.78 |
| op00ato010 |  | Atornillador. | 1.000 | 0.00 | 0.00 |
| mo018 | h | Oficial 1ª cerrajero. (mano de obra) | 0.467 | 22.42 | 10.47 |
| mo059 | h | Ayudante cerrajero. (mano de obra) | 0.467 | 21.06 | 9.84 |
| % | % | Costes directos complementarios | 2 % | 296.25 | 5.93 |
|  |  | Costes directos |  |  | 302.18 |
