# Sistema "ROCKWOOL" de aislamiento termoacústico y trasdosado autoportante interior

- Propiedad del archivo: CYPE INGENIEROS, S.A.
- Formato: FIEBDC-3/2002
- Divisa: EUR
- Costes indirectos: 3.00 %
- IVA: 21.00 %

## Z Rehabilitación energética

### ZF Cerramientos verticales: adición de aislamiento térmico

#### ZFT Sistemas de aislamiento interior mediante trasdosado

**ZFT041** m² Sistema "ROCKWOOL" de aislamiento termoacústico y trasdosado autoportante interior.
Rehabilitación energética de fachadas y particiones mediante el sistema "ROCKWOOL" de aislamiento termoacústico y trasdosado autoportante, colocado en particiones interiores y por el interior de cerramientos verticales, formado por el trasdosado, compuesto por: placa de yeso laminado A / UNE-EN 520 - 1200 / longitud / 15 / con los bordes longitudinales afinados, atornillada directamente a una estructura autoportante de acero galvanizado formada por perfiles horizontales de 30x30 mm, sólidamente fijados al suelo y al techo y maestras verticales de 60x27 mm y 0,6 mm de espesor, con una modulación de 600 mm, fijadas a el paramento; aislamiento de panel semirrígido de lana de roca volcánica Sonorock Plus "ROCKWOOL", según UNE-EN 13162, no revestido, de 80 mm de espesor, resistencia térmica 2,4 m²K/W, conductividad térmica 0,033 W/(mK), colocado entre los montantes de la estructura portante, colocado en el espacio entre el paramento y las maestras; y dos manos de pintura plástica, color blanco, acabado mate, textura lisa, (rendimiento: 0,1 l/m² cada mano); previa aplicación de una mano de imprimación a base de copolímeros acrílicos en suspensión acuosa. Incluso fijaciones, pasta y cinta para el tratamiento de juntas y accesorios de montaje.
Criterio de valoración económica: El precio incluye la resolución de encuentros y puntos singulares y las ayudas de albañilería para instalaciones.
Incluye: Replanteo y marcado. Nivelación y limpieza de la base. Colocación de la banda acústica. Colocación de elementos horizontales sólidamente fijados al suelo y al techo. Colocación de las maestras, arriostrándolas con anclajes directos. Corte y preparación del aislamiento a colocar. Colocación del aislamiento en el espacio entre el paramento y las maestras. Presentación y posterior colocación de las placas sobre las maestras previo replanteo de los huecos para paso de instalaciones y mecanismos. Recibido de cercos, instalaciones y mecanismos. Tratamiento de juntas. Limpieza de la superficie a pintar. Aplicación de la mano de fondo. Aplicación de dos manos de acabado.
Criterio de medición de proyecto: Superficie medida según documentación gráfica de Proyecto.
Criterio de medición de obra: Se medirá la superficie realmente ejecutada según especificaciones de Proyecto.

| Código | Ud | Descripción | Rendimiento | Precio | Importe |
|---|---|---|---|---|---|
| mt12psg041a | m | Banda autoadhesiva desolidarizante de espuma de poliuretano de celdas cerradas, de 3,2 mm de espesor y 30 mm de anchura, resistencia térmica 0,10 m²K/W, conductividad térmica 0,032 W/(mK). (material) | 0.800 | 0.14 | 0.11 |
| mt12pek020fa | Ud | Anclaje directo de 125 mm, para maestra 60/27. (material) | 0.700 | 0.40 | 0.28 |
| mt12psg220 | Ud | Fijación compuesta por taco y tornillo 5x27. (material) | 1.600 | 0.06 | 0.10 |
| mt16lrw030lfl | m² | Panel semirrígido de lana de roca volcánica Sonorock Plus "ROCKWOOL", según UNE-EN 13162, no revestido, de 80 mm de espesor, resistencia térmica 2,4 m²K/W, conductividad térmica 0,033 W/(mK), Euroclase A1 de reacción al fuego según UNE-EN 13501-1, densidad 50 kg/m³, capacidad de absorción de agua a corto plazo <=1 kg/m², calor específico 840 J/kgK y factor de resistencia a la difusión del vapor de agua 1. (material) | 1.050 | 17.43 | 18.30 |
| mt16aaa030 | m | Cinta autoadhesiva para sellado de juntas. (material) | 0.440 | 0.30 | 0.13 |
| mt12psg050c | m | Maestra 60/27 de chapa de acero galvanizado, de ancho 60 mm, según UNE-EN 14195. (material) | 1.750 | 0.84 | 1.47 |
| mt12psg160a | m | Perfil en U, de acero galvanizado, de 30 mm. (material) | 1.220 | 0.86 | 1.05 |
| mt12psg081a | Ud | Tornillo autoperforante 3,5x9,5 mm. (material) | 1.400 | 0.01 | 0.01 |
| mt12psg010b | m² | Placa de yeso laminado A / UNE-EN 520 - 1200 / longitud / 15 / con los bordes longitudinales afinados. (material) | 1.050 | 4.77 | 5.01 |
| mt12psg081c | Ud | Tornillo autoperforante 3,5x25 mm. (material) | 14.000 | 0.01 | 0.14 |
| mt12psg030a | kg | Pasta de juntas, según UNE-EN 13963. (material) | 0.300 | 0.90 | 0.27 |
| mt12psg040a | m | Cinta microperforada de papel, según UNE-EN 13963. (material) | 1.600 | 0.04 | 0.06 |
| mt27pfp010b | l | Imprimación, a base de copolímeros acrílicos en suspensión acuosa, para favorecer la cohesión de soportes poco consistentes y la adherencia de pinturas. (material) | 0.125 | 4.46 | 0.56 |
| mt27pir010a | l | Pintura plástica ecológica para interior, a base de copolímeros acrílicos en dispersión acuosa, dióxido de titanio y pigmentos extendedores seleccionados, color blanco, acabado mate, textura lisa, de gran resistencia al frote húmedo, permeable al vapor de agua, transpirable y resistente a los rayos UV, para aplicar con brocha, rodillo o pistola. (material) | 0.200 | 4.44 | 0.89 |
| op00fre010 |  | Fresadora. | 1.000 | 0.00 | 0.00 |
| op00ato010 |  | Atornillador. | 1.000 | 0.00 | 0.00 |
| mo054 | h | Oficial 1ª montador de aislamientos. (mano de obra) | 0.117 | 22.74 | 2.66 |
| mo101 | h | Ayudante montador de aislamientos. (mano de obra) | 0.068 | 21.02 | 1.43 |
| mo053 | h | Oficial 1ª montador de prefabricados interiores. (mano de obra) | 0.352 | 22.74 | 8.00 |
| mo100 | h | Ayudante montador de prefabricados interiores. (mano de obra) | 0.205 | 21.02 | 4.31 |
| mo038 | h | Oficial 1ª pintor. (mano de obra) | 0.169 | 22.13 | 3.74 |
| mo076 | h | Ayudante pintor. (mano de obra) | 0.020 | 21.02 | 0.42 |
| % | % | Costes directos complementarios | 2 % | 48.94 | 0.98 |
|  |  | Costes directos |  |  | 49.92 |
