# Informe de prospección arqueológica superficial

- Propiedad del archivo: CYPE Ingenieros S.A.
- Formato: FIEBDC-3/2016
- Programa: Generador de precios de la construcción. CYPE Ingenieros, S.A.
- Fecha: 23/10/2024
- Divisa: EUR
- Costes indirectos: 3 %
- IVA: 21 %

## 0 Actuaciones previas

### 0G Trabajos arqueológicos

#### 0GD Documentación de la intervención arqueológica

**0GD010** Ud Informe de prospección arqueológica superficial.
Informe básico de prospección arqueológica superficial del terreno, de carácter intensivo y sistemático. Incluso memoria descriptiva de los trabajos realizados (4 copias), inventario de los materiales recuperados, documentación fotográfica y planimétrica, y peritación, según las normas del organismo correspondiente, promotor de la actuación.
Incluye: Desplazamiento a obra. Inspección visual y toma de datos. Redacción del informe técnico.
Criterio de medición de proyecto: Número de unidades previstas, según documentación gráfica de Proyecto.
Criterio de medición de obra: Se medirá el número de unidades realmente ejecutadas según especificaciones de Proyecto.

| Código | Ud | Descripción | Rendimiento | Precio | Importe |
|---|---|---|---|---|---|
| mt51arq010 | Ud | Material fungible para trabajos de arqueología. (material) | 0.198 | 960 | 190.080 |
| mo000 | h | arqueólogo. (mano de obra) | 18 | 32.2 | 579.600 |
| mo057 | h | Ayudante arqueólogo. (mano de obra) | 18 | 26.56 | 478.080 |
| % | % | Costes directos complementarios | 2 % | 1247.760 | 24.955 |
|  |  | Costes directos |  |  | 1272.715 |
