# Columna de terreno consolidado con inyecciones de lechada de cemento a presión, sistema Jet Grouting

- Propiedad del archivo: CYPE Ingenieros S.A.
- Formato: FIEBDC-3/2016
- Programa: Generador de precios de la construcción. CYPE Ingenieros, S.A.
- Fecha: 21/05/2024
- Divisa: EUR
- Costes indirectos: 3 %
- IVA: 21 %

## A Acondicionamiento del terreno

### AM Mejoras del terreno

#### AMJ Jet Grouting

**AMJ010** m Columna de terreno consolidado con inyecciones de lechada de cemento a presión, sistema Jet Grouting.
Columna de terreno consolidado con inyecciones de lechada de cemento a presión, 615 kg/m de consumo medio de cemento, realizadas con el sistema Jet Grouting con fluido único (lechada de cemento), mediante la perforación vertical del terreno, con entubación recuperable e inyección inducida a alta presión de lechada de cemento.
Incluye: Replanteo de las perforaciones. Perforación. Preparación de la lechada. Inyección a presión de la lechada de cemento. Recogida de sobrantes y carga manual a contenedor.
Criterio de medición de proyecto: Longitud medida según documentación gráfica de Proyecto.
Criterio de medición de obra: Se medirá la longitud realmente ejecutada según especificaciones de Proyecto.

| Código | Ud | Descripción | Rendimiento | Precio | Importe |
|---|---|---|---|---|---|
| mt08aaa010a | m³ | Agua. (material) | 0.769 | 1.5 | 1.154 |
| mt08cet020a | t | Cemento CEM II / A-P 32,5 N, a granel, según UNE-EN 197-1. (material) | 0.615 | 92.76 | 57.047 |
| mq03mpi060 | h | Equipo completo para realización de inyecciones mediante el sistema Jet Grouting. (maquinaria) | 0.417 | 139.15 | 58.026 |
| mq03mpi070 | h | Bomba de alta presión para realización de inyecciones mediante el sistema Jet Grouting. (maquinaria) | 0.603 | 72.23 | 43.555 |
| mo020 | h | Oficial 1ª construcción. (mano de obra) | 0.47 | 22.13 | 10.401 |
| mo113 | h | Peón ordinario construcción. (mano de obra) | 0.282 | 20.78 | 5.860 |
| mo112 | h | Peón especializado construcción. (mano de obra) | 3.398 | 21.12 | 71.766 |
| % | % | Costes directos complementarios | 2 % | 247.809 | 4.956 |
|  |  | Costes directos |  |  | 252.765 |

Residuos:
- colocación: mt08cet020a Cemento CEM II / A-P 32,5 N, a granel, según UNE-EN 197-1; factor de residuo 0.0063

## Recursos

**mt08aaa010a** m³ Agua
Datos técnicos: Coste energético 60.000 MJ; Emisión de CO2 30.000 kg

**mt08cet020a** t Cemento CEM II / A-P 32,5 N, a granel, según UNE-EN 197-1
Datos técnicos: Coste energético 6740.000 MJ; Emisión de CO2 880.000 kg; Código LER 17 01 01; Masa del elemento 1000 kg; Volumen 0.666667 m3
