# Entibación de madera, en pozos excavados para recalce de cimientos

- Propiedad del archivo: CYPE Ingenieros S.A.
- Formato: FIEBDC-3/2016
- Programa: Generador de precios de la construcción. CYPE Ingenieros, S.A.
- Fecha: 22/03/2024
- Divisa: EUR
- Costes indirectos: 3 %
- IVA: 21 %

## A Acondicionamiento del terreno

### AZ Recalces

#### AZC Entibaciones

**AZC010** m² Entibación de madera, en pozos excavados para recalce de cimientos.
Apuntalamiento y entibación ligera para una protección del 20%, mediante cabeceros horizontales, amortizables en 10 usos y codales de madera, amortizables en 30 usos, fijados con puntas de acero, en pozos, de hasta 3 m de profundidad y de hasta 1 m de anchura, para recalce de cimientos.
Incluye: Replanteo general y fijación de los puntos y niveles de referencia. Montaje de tablones, cabeceros y codales. Clavado de todos los elementos. Desmontaje gradual del apuntalamiento y de la entibación.
Criterio de medición de proyecto: Superficie medida en proyección horizontal, según documentación gráfica de Proyecto.
Criterio de medición de obra: Se medirá, en proyección horizontal, la superficie realmente ejecutada según especificaciones de Proyecto.

| Código | Ud | Descripción | Rendimiento | Precio | Importe |
|---|---|---|---|---|---|
| mt08emt040 | m³ | Madera de pino para apuntalamiento y entibación de excavaciones. (material) | 0.004 | 225 | 0.900 |
| mt08emt045a | m³ | Codal de madera, de 70 a 90 mm de diámetro y entre 2 y 2,5 m de longitud, para apuntalamiento y entibación de excavaciones. (material) | 0.004 | 202.74 | 0.811 |
| mt08var060 | kg | Puntas de acero de 20x100 mm. (material) | 0.05 | 8.75 | 0.438 |
| mo044 | h | Oficial 1ª encofrador. (mano de obra) | 0.557 | 23.03 | 12.828 |
| mo091 | h | Ayudante encofrador. (mano de obra) | 0.557 | 21.86 | 12.176 |
| % | % | Costes directos complementarios | 2 % | 27.153 | 0.543 |
|  |  | Costes directos |  |  | 27.696 |

Residuos:
- colocación: mt08emt040 Madera de pino para apuntalamiento y entibación de excavaciones; factor de residuo 1
- colocación: mt08var060 Puntas de acero de 20x100 mm; factor de residuo 0.0045

## Recursos

**mt08emt040** m³ Madera de pino para apuntalamiento y entibación de excavaciones
Datos técnicos: Coste energético 679.200 MJ; Emisión de CO2 -9.300 kg; Código LER 17 02 01; Masa del elemento 5 kg; Volumen 0.004545 m3

**mt08var060** kg Puntas de acero de 20x100 mm
Datos técnicos: Coste energético 9.830 MJ; Emisión de CO2 0.510 kg; Código LER 17 04 05; Masa del elemento 1 kg; Volumen 0.000476 m3
