# Demolición de revestimiento con piezas de piedra natural

- Propiedad del archivo: CYPE Ingenieros S.A.
- Formato: FIEBDC-3/2016
- Programa: Generador de precios de la construcción. CYPE Ingenieros, S.A.
- Fecha: 23/10/2024
- Divisa: EUR
- Costes indirectos: 3 %
- IVA: 21 %

## D Demoliciones

### DR Revestimientos y trasdosados

#### DRC De piezas rígidas en paramentos verticales

**DRC020** m² Demolición de revestimiento con piezas de piedra natural.
Desmontaje de revestimiento con piezas de piedra natural con grapas de anclaje, con medios manuales y recuperación del material para su posterior ubicación en otro emplazamiento, siendo el orden de ejecución del proceso inverso al de su instalación, sin afectar a la estabilidad del sistema de anclaje, y carga manual sobre camión o contenedor.
Incluye: Desmontaje del elemento. Clasificación y etiquetado. Acopio de los materiales a reutilizar. Carga manual del material a reutilizar sobre camión. Retirada y acopio de los restos de obra. Limpieza de los restos de obra. Carga manual de los restos de obra sobre camión o contenedor.
Criterio de medición de proyecto: Superficie medida según documentación gráfica de Proyecto.
Criterio de medición de obra: Se medirá la superficie realmente desmontada según especificaciones de Proyecto.

| Código | Ud | Descripción | Rendimiento | Precio | Importe |
|---|---|---|---|---|---|
| mo011 | h | Oficial 1ª montador. (mano de obra) | 0.492 | 22.74 | 11.188 |
| mo080 | h | Ayudante montador. (mano de obra) | 0.492 | 21.02 | 10.342 |
| % | % | Costes directos complementarios | 2 % | 21.530 | 0.431 |
|  |  | Costes directos |  |  | 21.961 |

Residuos:
- demolición: ruo010413 Residuos del corte y serrado de piedra distintos de los mencionados en el código 01 04 07. (componente de residuo); rendimiento 78 kg; Código LER 01 04 13; Masa del elemento 1 kg; Volumen 0.000667 m3
- demolición: ruo170203 Plástico. (componente de residuo); rendimiento 0.01 kg; Código LER 17 02 03; Masa del elemento 1 kg; Volumen 0.001667 m3
