# Cubierta curva autoportante, simple, de perfiles autoportantes de chapa metálica

- Propiedad del archivo: CYPE Ingenieros S.A.
- Formato: FIEBDC-3/2016
- Programa: Generador de precios de la construcción. CYPE Ingenieros, S.A.
- Fecha: 21/05/2024
- Divisa: EUR
- Costes indirectos: 3 %
- IVA: 21 %

## E Estructuras

### EA Acero

#### EAQ Cubiertas autoportantes

**EAQ010** m² Cubierta curva autoportante, simple, de perfiles autoportantes de chapa metálica.
Cubierta curva autoportante, simple, de perfiles autoportantes de chapa de acero galvanizado prelacado, con forma grecada, acabado con pintura de poliéster, color a elegir, de 0,8 mm de espesor, 910 mm de anchura y 200 mm de altura de perfil, fijados mecánicamente a una estructura soporte. Incluso elementos de fijación de los perfiles autoportantes a la estructura, tornillos autoperforantes rosca-chapa para la unión de los perfiles autoportantes entre sí, tornillos autoperforantes para la fijación de los perfiles autoportantes a la estructura, arandelas de sellado, tensores y cables de acero.
Criterio de valoración económica: El precio no incluye la estructura soporte ni la resolución de puntos singulares.
Incluye: Replanteo. Preparación de los perfiles autoportantes. Colocación y fijación provisional de los perfiles autoportantes a la estructura soporte. Aplomado y nivelación. Fijación definitiva de los perfiles autoportantes a la estructura soporte.
Criterio de medición de proyecto: Superficie medida en proyección horizontal, según documentación gráfica de Proyecto.
Criterio de medición de obra: Se medirá, en proyección horizontal, la superficie realmente ejecutada según especificaciones de Proyecto.

| Código | Ud | Descripción | Rendimiento | Precio | Importe |
|---|---|---|---|---|---|
| mt07cca010a | m² | Perfil curvo autoportante de chapa de acero galvanizado prelacado, con forma grecada, acabado con pintura de poliéster, color a elegir, de 0,8 mm de espesor, 910 mm de anchura y 200 mm de altura de perfil, con elementos de fijación de los perfiles autoportantes a la estructura, tornillos autoperforantes rosca-chapa para la unión de los perfiles autoportantes entre sí, tornillos autoperforantes para la fijación de los perfiles autoportantes a la estructura, arandelas de sellado, tensores y cables de acero; para cubiertas autoportantes. (material) | 1.1 | 21.44 | 23.584 |
| mq07gte010b | h | Grúa autopropulsada de brazo telescópico con una capacidad de elevación de 20 t y 20 m de altura máxima de trabajo. (maquinaria) | 0.093 | 63.84 | 5.937 |
| mq07ple010fc | Ud | Alquiler diario de plataforma elevadora de tijera, motor diésel, de 10 m de altura máxima de trabajo, incluso mantenimiento y seguro de responsabilidad civil. (maquinaria) | 0.023 | 79.39 | 1.826 |
| mo018 | h | Oficial 1ª cerrajero. (mano de obra) | 0.197 | 22.42 | 4.417 |
| mo059 | h | Ayudante cerrajero. (mano de obra) | 0.197 | 21.06 | 4.149 |
| % | % | Costes directos complementarios | 2 % | 39.913 | 0.798 |
|  |  | Costes directos |  |  | 40.711 |

Residuos:
- colocación: mt07cca010a; factor de residuo 0.00901226

## Recursos

**mt07cca010a** m² Perfil curvo autoportante de chapa de acero galvanizado prelacado
Datos técnicos: Coste energético 280.988 MJ; Emisión de CO2 25.633 kg; Código LER 17 04 05; Masa del elemento 8.73 kg; Volumen 0.004157 m3
Residuos:
- embalaje: re170203 Plástico. (componente de residuo); rendimiento 0.029 kg; Código LER 17 02 03; Masa del elemento 1 kg; Volumen 0.001667 m3
