# Elemento arquitectónico de piedra natural

- Propiedad del archivo: CYPE Ingenieros S.A.
- Formato: FIEBDC-3/2016
- Programa: Generador de precios de la construcción. CYPE Ingenieros, S.A.
- Fecha: 10/06/2024
- Divisa: EUR
- Costes indirectos: 3 %
- IVA: 21 %

## E Estructuras

### EC Cantería

#### ECS Elementos arquitectónicos

**ECS060** m³ Elemento arquitectónico de piedra natural.
Basa de arenisca, con una sección transversal de la envolvente menor de 1 m², talla y labra sencilla con formas geométricas rectas, acabado abujardado, recibida con mortero de cal industrial, color Natural, M-15, suministrado en sacos, rellenando las juntas con mortero fino.
Incluye: Replanteo del nivel de apoyo. Extendido de la capa de mortero. Colocación. Nivelación. Rejuntado y limpieza.
Criterio de medición de proyecto: Volumen medido según documentación gráfica de Proyecto.
Criterio de medición de obra: Se medirá el volumen realmente ejecutado según especificaciones de Proyecto.

| Código | Ud | Descripción | Rendimiento | Precio | Importe |
|---|---|---|---|---|---|
| mt06ear010a | m³ | Elemento de arenisca nacional, escuadrado, con una sección transversal de la envolvente menor de 1 m², talla y labra sencilla con formas geométricas rectas, acabado abujardado, peso específico 2400 kg/m³, resistencia a compresión >= 80 MPa, resistencia a flexotracción >= 12 MPa, según UNE-EN 771-6. (material) | 1 | 3605 | 3605.000 |
| mt08aaa010a | m³ | Agua. (material) | 0.01 | 1.5 | 0.015 |
| mt09mcu010aah | t | Mortero industrial para albañilería, de cal, color Natural, categoría M-15 (resistencia a compresión 15 N/mm²), compuesto de cal hidráulica natural, tipo NHL 5, según UNE-EN 459-1 y áridos silíceos seleccionados, suministrado en sacos, según UNE-EN 998-2. (material) | 50 | 257.54 | 12877.000 |
| mq07gte010c | h | Grúa autopropulsada de brazo telescópico con una capacidad de elevación de 30 t y 27 m de altura máxima de trabajo. (maquinaria) | 1.159 | 75.04 | 86.971 |
| mo022 | h | Oficial 1ª colocador de piedra natural. (mano de obra) | 36.96 | 22.13 | 817.925 |
| mo060 | h | Ayudante colocador de piedra natural. (mano de obra) | 36.96 | 21.02 | 776.899 |
| % | % | Costes directos complementarios | 2 % | 18163.810 | 363.276 |
|  |  | Costes directos |  |  | 18527.086 |

Residuos:
- colocación: mt06ear010a; factor de residuo 0.0049

## Recursos

**mt06ear010a** m³ Elemento de arenisca nacional
Datos técnicos: Coste energético 5328.000 MJ; Emisión de CO2 192.000 kg; Código LER 01 04 13; Masa del elemento 2400 kg; Volumen 1.6 m3

**mt08aaa010a** m³ Agua
Datos técnicos: Coste energético 60.000 MJ; Emisión de CO2 30.000 kg
