# Inyección de lechada de cal hidratada para la consolidación de muros de mampostería

- Propiedad del archivo: CYPE Ingenieros S.A.
- Formato: FIEBDC-3/2016
- Programa: Generador de precios de la construcción. CYPE Ingenieros, S.A.
- Fecha: 21/05/2024
- Divisa: EUR
- Costes indirectos: 3 %
- IVA: 21 %

## E Estructuras

### EC Cantería

#### ECY Reparaciones

**ECY023** m Inyección de lechada de cal hidratada para la consolidación de muros de mampostería.
Inyección a baja presión o por gravedad desde los orificios más elevados de las juntas del muro de mampostería, con 6 kg/m de lechada, de cal hidráulica natural, tipo NHL 5, cargas puzolánicas, áridos seleccionados y otros aditivos, aplicada mediante equipo de inyección a baja presión (máximo 1 atm por boquilla), para la consolidación de muros de mampostería de menos de 30 cm de espesor.
Incluye: Premezclado de los componentes de la lechada. Conexión de la manguera con los inyectores. Inyección de la lechada. Desconexión de la manguera. Limpieza superficial.
Criterio de medición de proyecto: Longitud de la junta inyectada, medida según documentación gráfica de Proyecto.
Criterio de medición de obra: Se medirá la longitud realmente ejecutada según especificaciones de Proyecto.

| Código | Ud | Descripción | Rendimiento | Precio | Importe |
|---|---|---|---|---|---|
| mt09rep110a | kg | Lechada, compuesta por cal hidráulica natural, tipo NHL 5, cargas puzolánicas, áridos seleccionados y otros aditivos, para aplicar en inyecciones de consolidación en muros de mampostería, tipo M-10 según UNE-EN 1015-11, para uso en elementos ubicados en el interior de las construcciones, sujetos a requisitos estructurales según UNE-EN 998-2. (material) | 6 | 1.5 | 9.000 |
| mq06eim010 | h | Equipo de inyección manual de morteros fluidos y resinas. (maquinaria) | 0.209 | 1.72 | 0.359 |
| mo020 | h | Oficial 1ª construcción. (mano de obra) | 0.222 | 22.13 | 4.913 |
| mo113 | h | Peón ordinario construcción. (mano de obra) | 0.222 | 20.78 | 4.613 |
| % | % | Costes directos complementarios | 2 % | 18.885 | 0.378 |
|  |  | Costes directos |  |  | 19.263 |

Residuos:
- colocación: mt09rep110a; factor de residuo 0.066034

## Recursos

**mt09rep110a** kg Lechada, compuesta por cal hidráulica natural
Datos técnicos: Coste energético 2.251 MJ; Emisión de CO2 0.184 kg; Código LER 17 09 04; Masa del elemento 1 kg; Volumen 0.000667 m3
Residuos:
- embalaje: re170203 Plástico. (componente de residuo); rendimiento 0.003 kg; Código LER 17 02 03; Masa del elemento 1 kg; Volumen 0.001667 m3
