# Decapado de pintura o barniz existente en superficie de elemento estructural de madera

- Propiedad del archivo: CYPE Ingenieros S.A.
- Formato: FIEBDC-3/2016
- Programa: Generador de precios de la construcción. CYPE Ingenieros, S.A.
- Fecha: 22/03/2024
- Divisa: EUR
- Costes indirectos: 3 %
- IVA: 21 %

## E Estructuras

### EM Madera

#### EMK Preparación de la superficie

**EMK012** m² Decapado de pintura o barniz existente en superficie de elemento estructural de madera.
Decapado de pinturas o barnices existentes en superficie de elemento estructural de madera, mediante la aplicación con brocha de 0,29 l/m² de producto decapante en varias capas, y posterior lijado de la superficie con medios mecánicos, mediante lijadora con disco de púas metálicas. Incluso limpieza con agua hasta eliminar los restos del decapante, acopio, retirada y carga manual de restos sobre camión o contenedor.
Incluye: Aplicación del producto decapante. Lijado de la pintura existente. Limpieza de los restos de decapante con agua. Retirada y acopio de los restos generados. Carga manual de los restos generados sobre camión o contenedor.
Criterio de medición de proyecto: Superficie medida según documentación gráfica de Proyecto.
Criterio de medición de obra: Se medirá la superficie realmente ejecutada según especificaciones de Proyecto.

| Código | Ud | Descripción | Rendimiento | Precio | Importe |
|---|---|---|---|---|---|
| mt27smj010 | l | Decapante biodegradable en gel, para eliminar todo tipo de barnices, pinturas y esmaltes, antiguos o recientes, aplicados sobre superficies de madera. (material) | 0.29 | 29.03 | 8.419 |
| mo076 | h | Ayudante pintor. (mano de obra) | 0.111 | 21.02 | 2.333 |
| % | % | Costes directos complementarios | 2 % | 10.752 | 0.215 |
|  |  | Costes directos |  |  | 10.967 |

Residuos:
- colocación: mt27smj010; factor de residuo 0.0275

## Recursos

**mt27smj010** l Decapante biodegradable en gel
Datos técnicos: Coste energético 106.560 MJ; Emisión de CO2 15.717 kg; Código LER 08 01 21; Masa del elemento 1.06 kg; Volumen 0.001178 m3
Residuos:
- embalaje: re150104 Envases metálicos. (componente de residuo); rendimiento 0.057 kg; Código LER 15 01 04; Masa del elemento 1 kg; Volumen 0.001667 m3
