# Elementos metálicos para ensamble de estructuras de madera

- Propiedad del archivo: CYPE Ingenieros S.A.
- Formato: FIEBDC-3/2016
- Programa: Generador de precios de la construcción. CYPE Ingenieros, S.A.
- Fecha: 10/06/2024
- Divisa: EUR
- Costes indirectos: 3 %
- IVA: 21 %

## E Estructuras

### EM Madera

#### EMM Elementos auxiliares para estructuras de madera

**EMM010** kg Elementos metálicos para ensamble de estructuras de madera.
Herrajes de acero galvanizado tipo S250GD+Z275N y tornillos rosca-chapa de acero cincado, para ensamble de estructuras de madera, colocados en obra.
Incluye: Colocación y fijación provisional de los elementos de unión. Aplomado y nivelación. Reglajes de las piezas y ajuste definitivo de las uniones entre los diferentes componentes de la estructura.
Criterio de medición de proyecto: Peso nominal medido según documentación gráfica de Proyecto.
Criterio de medición de obra: Se determinará, a partir del peso obtenido en báscula oficial de las unidades llegadas a obra, el peso de las unidades realmente ejecutadas según especificaciones de Proyecto.

| Código | Ud | Descripción | Rendimiento | Precio | Importe |
|---|---|---|---|---|---|
| mt07emr511d | kg | Herrajes de acero galvanizado tipo S250GD+Z275N y tornillos rosca-chapa de acero cincado, para ensamble de estructuras de madera, para clases de servicio 1 y 2 según UNE-EN 1995-1-1. (material) | 1 | 11.7 | 11.700 |
| mo048 | h | Oficial 1ª montador de estructura de madera. (mano de obra) | 0.062 | 23.03 | 1.428 |
| mo095 | h | Ayudante montador de estructura de madera. (mano de obra) | 0.031 | 21.86 | 0.678 |
| % | % | Costes directos complementarios | 2 % | 13.806 | 0.276 |
|  |  | Costes directos |  |  | 14.082 |

Residuos:
- colocación: mt07emr511d; factor de residuo 0.0045

## Recursos

**mt07emr511d** kg Herrajes de acero galvanizado tipo S250GD+Z275N y tornillos rosca-chapa de acero cincado
Datos técnicos: Coste energético 25.100 MJ; Emisión de CO2 2.560 kg; Código LER 17 04 05; Masa del elemento 1 kg; Volumen 0.000476 m3
