# Dintel prefabricado, de hormigón celular

- Propiedad del archivo: CYPE Ingenieros S.A.
- Formato: FIEBDC-3/2016
- Programa: Generador de precios de la construcción. CYPE Ingenieros, S.A.
- Fecha: 22/03/2024
- Divisa: EUR
- Costes indirectos: 3 %
- IVA: 21 %

## F Fachadas y particiones

### FC Dinteles, cargaderos y cajones de persiana

#### FCH Prefabricados de hormigón

**FCH050** Ud Dintel prefabricado, de hormigón celular.
Dintel prefabricado de hormigón celular curado en autoclave, de 10 cm de anchura, 25 cm de altura y 150 cm de longitud, densidad 500 kg/m³, conductividad térmica 0,13 W/(mK), Euroclase A1 de reacción al fuego según UNE-EN 13501-1, para revestir, recibido con mortero cola, apoyado sobre las jambas.
Incluye: Limpieza y preparación del plano de apoyo. Replanteo del nivel de apoyo del dintel. Presentación del dintel. Aplomado y nivelación. Sellado de juntas y limpieza del dintel.
Criterio de medición de proyecto: Número de unidades previstas, según documentación gráfica de Proyecto.
Criterio de medición de obra: Se medirá el número de unidades realmente ejecutadas según especificaciones de Proyecto.

| Código | Ud | Descripción | Rendimiento | Precio | Importe |
|---|---|---|---|---|---|
| mt02bhb110d | Ud | Dintel prefabricado de hormigón celular curado en autoclave, de 10 cm de anchura, 25 cm de altura y 150 cm de longitud, densidad 500 kg/m³, conductividad térmica 0,13 W/(mK), Euroclase A1 de reacción al fuego según UNE-EN 13501-1, para revestir, según UNE-EN 771-4. (material) | 1 | 30.56 | 30.560 |
| mt09mib010b | kg | Mortero cola, compuesto por cemento Portland, áridos seleccionados y aditivos especiales, de aplicación en fábricas de bloque de hormigón celular, suministrado en sacos de 25 kg, tipo T según UNE-EN 998-2. (material) | 0.002 | 3.49 | 0.007 |
| mo020 | h | Oficial 1ª construcción. (mano de obra) | 0.122 | 22.13 | 2.700 |
| mo113 | h | Peón ordinario construcción. (mano de obra) | 0.122 | 20.78 | 2.535 |
| % | % | Costes directos complementarios | 2 % | 35.802 | 0.716 |
|  |  | Costes directos |  |  | 36.518 |

Residuos:
- colocación: mt02bhb110d; factor de residuo 0.0132
- colocación: mt09mib010b; factor de residuo 0.0063

## Recursos

**mt02bhb110d** Ud Dintel prefabricado de hormigón celular curado en autoclave
Datos técnicos: Coste energético 43.962 MJ; Emisión de CO2 4.704 kg; Código LER 17 01 01; Masa del elemento 12.4 kg; Volumen 0.008267 m3
Residuos:
- embalaje: re170201 Madera. (componente de residuo); rendimiento 0.017 kg; Código LER 17 02 01; Masa del elemento 1 kg; Volumen 0.000909 m3
- embalaje: re170203 Plástico. (componente de residuo); rendimiento 0.005 kg; Código LER 17 02 03; Masa del elemento 1 kg; Volumen 0.001667 m3

**mt09mib010b** kg Mortero cola, compuesto por cemento Portland
Datos técnicos: Coste energético 2.394 MJ; Emisión de CO2 0.194 kg; Código LER 17 01 01; Masa del elemento 1 kg; Volumen 0.000667 m3
Residuos:
- embalaje: re150101 Envases de papel y cartón. (componente de residuo); rendimiento 0.014 kg; Código LER 15 01 01; Masa del elemento 1 kg; Volumen 0.001333 m3
- embalaje: re170201 Madera; rendimiento 0.001 kg
- embalaje: re170203 Plástico; rendimiento 0.003 kg
