# Cierre metálico

- Propiedad del archivo: CYPE Ingenieros S.A.
- Formato: FIEBDC-3/2016
- Programa: Generador de precios de la construcción. CYPE Ingenieros, S.A.
- Fecha: 21/05/2024
- Divisa: EUR
- Costes indirectos: 3 %
- IVA: 21 %

## F Fachadas y particiones

### FD Defensas

#### FDC Cierres metálicos

**FDC010** Ud Cierre metálico.
Cierre enrollable de lamas de chapa de acero galvanizado, panel ciego, 300x220 cm, acabado sendzimir, apertura manual. Incluso cerradura central con llave de seguridad.
Incluye: Colocación y fijación de los perfiles guía. Introducción del cierre metálico en las guías. Colocación y fijación del eje a los soportes. Tensado del muelle. Fijación del cierre metálico al rodillo. Montaje del sistema de apertura. Montaje del sistema de accionamiento (eje, engranaje y manivela o electromotor). Repasos y engrase de mecanismos y guías. Realización de pruebas de servicio.
Criterio de medición de proyecto: Número de unidades previstas, según documentación gráfica de Proyecto.
Criterio de medición de obra: Se medirá el número de unidades realmente ejecutadas según especificaciones de Proyecto.

| Código | Ud | Descripción | Rendimiento | Precio | Importe |
|---|---|---|---|---|---|
| mt26cec010a | m² | Cierre metálico enrollable de lamas de chapa de acero galvanizado, panel ciego, de 0,6 mm de espesor, acabado sendzimir. Incluso cajón recogedor, ejes, guías, muelles y accesorios. Según UNE-EN 13241-1. (material) | 7.59 | 45.12 | 342.461 |
| mt26eem020 | Ud | Cerradura de seguridad al suelo para cierre enrollable. (material) | 1 | 149.25 | 149.250 |
| mo020 | h | Oficial 1ª construcción. (mano de obra) | 3.034 | 22.13 | 67.142 |
| mo113 | h | Peón ordinario construcción. (mano de obra) | 3.034 | 20.78 | 63.047 |
| mo018 | h | Oficial 1ª cerrajero. (mano de obra) | 3.034 | 22.42 | 68.022 |
| mo059 | h | Ayudante cerrajero. (mano de obra) | 3.034 | 21.06 | 63.896 |
| % | % | Costes directos complementarios | 2 % | 753.818 | 15.076 |
|  |  | Costes directos |  |  | 768.894 |

## Recursos

**mt26cec010a** m² Cierre metálico enrollable de lamas de chapa de acero galvanizado
Datos técnicos: Coste energético 505.594 MJ; Emisión de CO2 51.358 kg
Residuos:
- embalaje: re170604 Materiales de aislamiento distintos de los especificados en los códigos 17 06 01 y 17 06 03. (componente de residuo); rendimiento 0.068 kg; Código LER 17 06 04; Masa del elemento 1 kg; Volumen 0.001667 m3
