# Medianera de una hoja, de fábrica de bloque cerámico para revestir

- Propiedad del archivo: CYPE Ingenieros S.A.
- Formato: FIEBDC-3/2016
- Programa: Generador de precios de la construcción. CYPE Ingenieros, S.A.
- Fecha: 21/05/2024
- Divisa: EUR
- Costes indirectos: 3 %
- IVA: 21 %

## F Fachadas y particiones

### FF Fábrica no estructural

#### FFI Medianera de una hoja para revestir

**FFI060** m² Medianera de una hoja, de fábrica de bloque cerámico para revestir.
Medianera de una hoja, de 25 cm de espesor, de fábrica de bloque cerámico machihembrado, para revestir, 25x30x25 cm, con huecos verticales que permiten el paso de instalaciones sin rozas, con juntas horizontales y verticales de 10 mm de espesor, junta rehundida, recibida con mortero de cemento industrial, color gris, M-5, suministrado a granel. Revestimiento de los frentes de forjado con piezas cerámicas con huecos verticales y de los frentes de pilares con bloques cortados, colocados con el mismo mortero utilizado en el recibido de la fábrica.
Incluye: Definición de los planos de medianera mediante plomos. Replanteo, planta a planta. Marcado en los pilares de los niveles de referencia general de planta y de nivel de pavimento. Asiento de la primera hilada sobre capa de mortero. Colocación y aplomado de miras de referencia. Tendido de hilos entre miras. Colocación de plomos fijos en las aristas. Colocación de las piezas por hiladas a nivel. Revestimiento de los frentes de forjado. Encuentros de la fábrica con fachadas, pilares y tabiques. Encuentro de la fábrica con el forjado superior. Limpieza del paramento.
Criterio de medición de proyecto: Superficie medida según documentación gráfica de Proyecto, sin duplicar esquinas ni encuentros.
Criterio de medición de obra: Se medirá la superficie realmente ejecutada según especificaciones de Proyecto, sin duplicar esquinas ni encuentros.

| Código | Ud | Descripción | Rendimiento | Precio | Importe |
|---|---|---|---|---|---|
| mt04lkk030a | Ud | Bloque cerámico machihembrado, para revestir, 25x30x25 cm, con huecos verticales que permiten el paso de instalaciones sin rozas, con aislamiento global de 50 dB(A) entre 100 y 5000 Hz, para uso en fábrica protegida (pieza P), densidad 754 kg/m³, según UNE-EN 771-1. (material) | 12.6 | 3.22 | 40.572 |
| mt08aaa010a | m³ | Agua. (material) | 0.006 | 1.5 | 0.009 |
| mt09mif010cb | t | Mortero industrial para albañilería, de cemento, color gris, categoría M-5 (resistencia a compresión 5 N/mm²), suministrado a granel, según UNE-EN 998-2. (material) | 0.034 | 50.2 | 1.707 |
| mt04lkk010a | Ud | Ladrillo cerámico machihembrado, para revestir, 33x30x7 cm, con huecos verticales que permiten el paso de instalaciones sin rozas, para uso en fábrica protegida (pieza P), densidad 846 kg/m³, según UNE-EN 771-1. (material) | 1.3 | 1.21 | 1.573 |
| mq06mms010 | h | Mezclador continuo con silo, para mortero industrial en seco, suministrado a granel. (maquinaria) | 0.141 | 1.94 | 0.274 |
| mo021 | h | Oficial 1ª construcción en trabajos de albañilería. (mano de obra) | 0.554 | 22.13 | 12.260 |
| mo114 | h | Peón ordinario construcción en trabajos de albañilería. (mano de obra) | 0.311 | 20.78 | 6.463 |
| % | % | Costes directos complementarios | 3 % | 62.858 | 1.886 |
|  |  | Costes directos |  |  | 64.744 |

Residuos:
- colocación: mt04lkk030a; factor de residuo 0.0126
- colocación: mt09mif010cb; factor de residuo 0.0189
- colocación: mt04lkk010a; factor de residuo 0.0126

## Recursos

**mt04lkk030a** Ud Bloque cerámico machihembrado
Datos técnicos: Coste energético 48.250 MJ; Emisión de CO2 3.741 kg; Código LER 17 01 02; Masa del elemento 15.7 kg; Volumen 0.01256 m3
Residuos:
- embalaje: re170201 Madera. (componente de residuo); rendimiento 0.017 kg; Código LER 17 02 01; Masa del elemento 1 kg; Volumen 0.000909 m3
- embalaje: re170203 Plástico. (componente de residuo); rendimiento 0.001 kg; Código LER 17 02 03; Masa del elemento 1 kg; Volumen 0.001667 m3

**mt08aaa010a** m³ Agua
Datos técnicos: Coste energético 60.000 MJ; Emisión de CO2 30.000 kg

**mt09mif010cb** t Mortero industrial para albañilería
Datos técnicos: Coste energético 1960.000 MJ; Emisión de CO2 170.000 kg; Código LER 17 01 01; Masa del elemento 1000 kg; Volumen 0.666667 m3

**mt04lkk010a** Ud Ladrillo cerámico machihembrado
Datos técnicos: Coste energético 21.620 MJ; Emisión de CO2 1.552 kg; Código LER 17 01 02; Masa del elemento 6.58 kg; Volumen 0.005264 m3
Residuos:
- embalaje: re170201 Madera; rendimiento 0.017 kg
- embalaje: re170203 Plástico; rendimiento 0.001 kg
