# Reparación de grieta en fábrica, con espuma de poliuretano

- Propiedad del archivo: CYPE Ingenieros S.A.
- Formato: FIEBDC-3/2016
- Programa: Generador de precios de la construcción. CYPE Ingenieros, S.A.
- Fecha: 10/06/2024
- Divisa: EUR
- Costes indirectos: 3 %
- IVA: 21 %

## F Fachadas y particiones

### FF Fábrica no estructural

#### FFY Reconstrucciones, reparaciones y refuerzos

**FFY050** m Reparación de grieta en fábrica, con espuma de poliuretano.
Reparación de grieta de fábrica mediante inyección de espuma de poliuretano expansiva aplicada con cánula, para relleno del hueco de la grieta y sellado con mortero a base de cemento hidráulico, modificado con polímeros, color gris, con resistencia a compresión a 28 días mayor de 25 N/mm², clase R3, tipo PCC, según UNE-EN 1504-3, Euroclase A1 de reacción al fuego, según UNE-EN 13501-1, en capa de 3 mm de espesor medio, acabado fratasado, hasta igualar la superficie reparada con el resto del revestimiento del paño.
Incluye: Preparación de la grieta. Limpieza del interior de la grieta. Aplicación de la espuma de poliuretano. Lijado. Preparación del mortero. Aplicación del mortero. Limpieza de los restos de obra. Retirada y acopio de los restos generados. Carga de los restos generados sobre camión o contenedor.
Criterio de medición de proyecto: Longitud medida según documentación gráfica de Proyecto.
Criterio de medición de obra: Se medirá la longitud realmente ejecutada según especificaciones de Proyecto.

| Código | Ud | Descripción | Rendimiento | Precio | Importe |
|---|---|---|---|---|---|
| mt13blw110b | Ud | Aerosol de 750 cm³ de espuma de poliuretano, de 22,5 kg/m³ de densidad, 140% de expansión, 18 N/cm² de resistencia a tracción y 20 N/cm² de resistencia a flexión, conductividad térmica 0,04 W/(mK), estable de -40°C a 100°C; para aplicar con cánula; según UNE-EN 13165. (material) | 0.32 | 7.2 | 2.304 |
| mt09red170c | kg | Mortero a base de cemento hidráulico, modificado con polímeros, color gris, con resistencia a compresión a 28 días mayor de 25 N/mm², clase R3, tipo PCC, según UNE-EN 1504-3, Euroclase A1 de reacción al fuego, según UNE-EN 13501-1, para reparación superficial y acabado de estructuras de hormigón. (material) | 0.6 | 0.98 | 0.588 |
| mo038 | h | Oficial 1ª pintor. (mano de obra) | 0.173 | 22.13 | 3.828 |
| mo076 | h | Ayudante pintor. (mano de obra) | 0.173 | 21.02 | 3.636 |
| % | % | Costes directos complementarios | 2 % | 10.356 | 0.207 |
|  |  | Costes directos |  |  | 10.563 |

Residuos:
- colocación: mt13blw110b; factor de residuo 0.024
- colocación: mt09red170c; factor de residuo 0.0063

## Recursos

**mt13blw110b** Ud Aerosol de 750 cm³ de espuma de poliuretano
Datos técnicos: Coste energético 4.178 MJ; Emisión de CO2 0.208 kg; Código LER 17 06 04; Masa del elemento 0.01875 kg; Volumen 0.000031 m3
Residuos:
- embalaje: re150104 Envases metálicos. (componente de residuo); rendimiento 0.15 kg; Código LER 15 01 04; Masa del elemento 1 kg; Volumen 0.001667 m3

**mt09red170c** kg Mortero a base de cemento hidráulico
Datos técnicos: Coste energético 2.394 MJ; Emisión de CO2 0.194 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
