# Canalón para ajardinamiento vertical con cultivo semihidropónico en geoproductos, sistema Fytotextile "TERAPIA URBANA"

- Propiedad del archivo: CYPE Ingenieros S.A.
- Formato: FIEBDC-3/2016
- Programa: Generador de precios de la construcción. CYPE Ingenieros, S.A.
- Fecha: 21/05/2024
- Divisa: EUR
- Costes indirectos: 3 %
- IVA: 21 %

## F Fachadas y particiones

### FJ Ajardinamientos verticales

#### FJR Remates

**FJR020** m Canalón para ajardinamiento vertical con cultivo semihidropónico en geoproductos, sistema Fytotextile "TERAPIA URBANA".
Canalón prismático, de chapa de acero galvanizado, de 150x100 mm de sección y 1,2 mm de espesor, con rejilla prefiltro; con tubo de drenaje de PVC corrugado, diámetro nominal 50 mm, con perforaciones en todo su desarrollo, para recogida de aguas de ajardinamiento vertical con cultivo semihidropónico en geoproductos, para exterior, sistema Fytotextile "TERAPIA URBANA", con una superficie de hasta 5 m²; formado por piezas preformadas, fijadas con soportes galvanizados colocados cada 50 cm, con una pendiente mínima del 0,5%, conexionado a la red de saneamiento.
Incluye: Replanteo y trazado del canalón. Colocación y sujeción de abrazaderas. Montaje de las piezas, partiendo del punto de desagüe. Empalme de las piezas. Conexión a la red de saneamiento.
Criterio de medición de proyecto: Longitud medida según documentación gráfica de Proyecto.
Criterio de medición de obra: Se medirá la longitud realmente ejecutada según especificaciones de Proyecto.

| Código | Ud | Descripción | Rendimiento | Precio | Importe |
|---|---|---|---|---|---|
| mt36csg100a | m | Canalón prismático, de chapa de acero galvanizado, de 150x100 mm de sección y 1,2 mm de espesor, con rejilla prefiltro. (material) | 1.1 | 35.36 | 38.896 |
| mt11tdc010a | m | Tubo de drenaje de PVC corrugado, diámetro nominal 50 mm, con perforaciones en todo su desarrollo, para la captación y conducción de agua en la creación de sistemas de drenaje. (material) | 1.1 | 1.86 | 2.046 |
| mt36csg030 | Ud | Material auxiliar para canalones y bajantes de instalaciones de evacuación de chapa de acero galvanizado. (material) | 0.25 | 1.82 | 0.455 |
| mo011 | h | Oficial 1ª montador. (mano de obra) | 0.542 | 22.74 | 12.325 |
| mo080 | h | Ayudante montador. (mano de obra) | 0.232 | 21.02 | 4.877 |
| % | % | Costes directos complementarios | 2 % | 58.599 | 1.172 |
|  |  | Costes directos |  |  | 59.771 |

Residuos:
- colocación: mt36csg100a Canalón prismático, de chapa de acero galvanizado, de 150x100 mm de sección y 1,2 mm de espesor, con rejilla prefiltro; factor de residuo 0.02946

## Recursos

**mt36csg100a** m Canalón prismático, de chapa de acero galvanizado, de 150x100 mm de sección y 1,2 mm de espesor, con rejilla prefiltro
Datos técnicos: Coste energético 84.056 MJ; Emisión de CO2 8.380 kg; Código LER 17 04 05; Masa del elemento 3.276 kg; Volumen 0.00156 m3
Residuos:
- embalaje: re170201 Madera. (componente de residuo); rendimiento 0.011 kg; Código LER 17 02 01; Masa del elemento 1 kg; Volumen 0.000909 m3
- embalaje: re170203 Plástico. (componente de residuo); rendimiento 0.003 kg; Código LER 17 02 03; Masa del elemento 1 kg; Volumen 0.001667 m3
