# Caja para mecanismo, empotrada

- Propiedad del archivo: CYPE Ingenieros S.A.
- Formato: FIEBDC-3/2016
- Programa: Generador de precios de la construcción. CYPE Ingenieros, S.A.
- Fecha: 21/05/2024
- Divisa: EUR
- Costes indirectos: 3 %
- IVA: 21 %

## I Instalaciones

### IE Eléctricas

#### IEM Mecanismos

**IEM010** Ud Caja para mecanismo, empotrada.
Caja universal de 1 elemento, de plástico ABS autoextinguible, libre de halógenos, enlazable por los cuatro lados, de 70x70x42 mm, con grados de protección IP30 e IK07, según IEC 60439. Instalación empotrada.
Criterio de valoración económica: El precio no incluye las ayudas de albañilería.
Incluye: Replanteo. Montaje. Colocación.
Criterio de medición de proyecto: Número de unidades previstas, según documentación gráfica de Proyecto.
Criterio de medición de obra: Se medirá el número de unidades realmente ejecutadas según especificaciones de Proyecto.

| Código | Ud | Descripción | Rendimiento | Precio | Importe |
|---|---|---|---|---|---|
| mt33cmg010a | Ud | Caja universal para empotrar de 1 elemento, de plástico ABS autoextinguible, libre de halógenos, enlazable por los cuatro lados, de 70x70x42 mm, con grados de protección IP30 e IK07, según IEC 60439, incluso tornillos de fijación del mecanismo. (material) | 1 | 0.37 | 0.370 |
| mo003 | h | Oficial 1ª electricista. (mano de obra) | 0.054 | 22.74 | 1.228 |
| % | % | Costes directos complementarios | 2 % | 1.598 | 0.032 |
|  |  | Costes directos |  |  | 1.630 |
